# 715a Turnhalle WOR
Angebotsaufforderung (GAEB 90, DA83)
Währung: EUR
Auftraggeber: LRA Bad Tölz-Wolfratshausen

## Zusätzlicher Text
Angebot / Leistungsverzeichnis

Putzarbeiten BA3.1
P2/P4-17

Bauvorhaben:

Isar-Loisach-Realschule-Wolfratshausen
BA 3 - Sanierung und Erweiterung Hauptgebäude A
Franz-Kölbl-Weg 2, 82515 Wolfratshausen

Bauherr:
Landkreis Bad Tölz-Wolfratshausen
Prof.-Max-Lange-Platz 1  |  83646 Bad Tölz

Angebotsabgabe:

Angebotseröffnung:
Elektronisch über Vergabeplattform

22.04.2026, 11:00 Uhr,

Beginn der Leistung:
40.KW 2026

Ende der Leistung:
43 KW 2026 in Abhängigkeit der Witterung

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur
eingeschränkt auf der Ostseite mit einem LKW direkt anfahrbar. Die
Materialien und das Werkzeug sind daher auf die übrigen Gebäudeseiten
bzw. innerhalb des Gebäudes entsprechend zu vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht mit Ausnahme des Baukrans,
welchen das Gewerk Baumeister bis Abschluss der Zimmererarbeiten stellt,
nicht zur Verfügung. Da die Leistungen des AN überwiegend nach Abbau des
Baukrans erfolgen, hat der AN den Transport seiner Leistungen
eigenständig zu organisieren, soweit keine entsprechenden Hebezeuge als
Einzelpositionen im nachfolgenden LV enthalten sind.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen (ZTV) - Besonderer Teil -
Putzarbeiten

ALLGEMEINES UND GELTUNGSBEREICH

Maßgebend für die Ausführung sind die VOB Teil C, Allgemeine Technische
Vertragsbedingungen für Bauleistungen (ATV), neueste Fassung, einschl.
aller sonstigen gewerkespezifischen einschlägigen Normen und
Vorschriften, behördlichen Erlasse und Gesetze.

Folgende DIN-Vorschriften werden in Ergänzung zu obigen Ausführungen
explizit benannt:

ATV DIN 18299 Allgemeine Regelungen für Bauarbeiten jeder Art
ATV DIN 18350 Putz- und Stuckarbeiten
DIN EN 15824 Festlegungen für Außenputz mit organischen Bindemitteln
DIN EN 998-1 Festlegungen für Mörtel im Mauerwerksbau - Teil 1:
Putzmörtel
DIN 4102 Brandverhalten von Baustoffen und Bauteilen
DIN EN 13501 Klassifizierung von Bauprodukten und Bauarten zu ihrem
Brandverhalten
DIN EN 13162 Wärmedämmstoffe für Gebäude
DIN 18 202 Toleranzen im Hochbau

Die Preise verstehen sich ohne Unterschied der Lage, der Höhe und der
Grundrissform falls in den Positionen nicht gesondert darauf hingewiesen
wird. Alle für die Durchführung der Arbeiten erforderlichen Hilfsmittel
und Gerüste sind in die Einheitspreise einzurechnen.

STOFFE UND BAUTEILE

Anzubietende Materialien sind entspr. den im Leistungsverzeichnis
vorgegebenen Qualitäten und Anforderungen bzw. Typen oder Fabrikate
anzubieten.

Die beschriebenen Leistungen sind komplett und als zusammenhängendes
Putzsystem eines Herstellers auszuführen. Es dürfen keine
Systembestandteile eigenmächtig ausgetauscht oder ersetzt werden.

AUSFÜHRUNG

Fehlstellen, zu tiefe oder zu breite Fugen sind mit besonderen Maßnahmen
auszugleichen; sie dürfen nicht im Zusammenhang mit der ersten Putzlage
ausgeglichen werden. Ebenso dürfen mit Mörtel geschlossene Fugen und
Aussparungen keinesfalls "nass-in-nass" überputzt werden.

Fenster, Fensterstöcke, Jalousienkästen/-führungen/-gestänge,
Fensterbleche, Türen, Türfutter, Türrahmen, Türzargen, Verglasungen,
Sichtbeton-Bauteile, angrenzende Bauteile etc. sind sorgfältig mit Folie
abzudecken/abzukleben. Beim Entfernen von Putzschichten sind Geräte,
Einrichtungen u. ä. staubsicher abzudecken.

Vor Einputzen von Metallteilen ist die Materialverträglichkeit zu
beachten; ungeschützte Stahlteile dürfen nicht mit gipshaltigem Putz,
Aluminiumteile nicht mit Kalk- oder Zementputz in Berührung kommen.
Kontakte von Kupfer und frischem Mörtel sind zu vermeiden.

In Feuchträumen ist das Ausbessern kleiner Putzschäden nur mit
gipsfreiem Mörtel bzw. Spachtelmassen vorzunehmen. Noch alkalisch
reagierende Nachputzstellen sind mit Fluat zu neutralisieren.

## Zusätzlicher Text
Gegenstand dieser Ausschreibung sind die Arbeiten des Bauabschnitt BA3.1
"Errichtung einer Mehrzweckhalle mit Sanitäranlagen und 6 zusätzlichen
Klassenzimmern, sowie Schaffung eines Lehrerzimmers mit Besprechungs-
und Seminarräumen im Anbau Südwest des bestehenden Bau A.

Die Maßnahme ist gefördert. Die Förderung ist jedoch in zwei Pakete
aufgeteilt.
Förderpaket P4: Errichtung Mehrzweckhalle mit Sanitäranlagen und 6
zusätzlichen Klassenzimmern
Förderpaket P2: Schaffung eines Lehrerzimmers mit Besprechungs- und
Seminarräumen im bestehenden Anbau Südwest Bau A

Das nachfolgende Leistungsverzeichnis ist daher in zwei Titel
aufgeteilt:
Der Titel 1 umfasst das Förderpaket P4, also den Neubau der
Mehrzweckhalle (Erweiterung).
Der Titel 2 umfasst das Förderpaket P2 (Anteil BA3.1), also die
Umbauten/Sanierungen im Bestand.

Die Beauftragung erfolgt für beide Titel gemeinsam, jedoch sind die
Rechnungen einschließlich der jeweiligen Aufmaße getrennt je Titel zu
stellen! Gemeinsame Rechnungen für Titel 1 und 2 werden zurückgewiesen.

Diese Vorgehensweise und dabei ggf. entstehender Mehraufwand beim AN ist
bei der Kalkulation für das nachfolgende LV zu berücksichtigen und damit
abgegolten.

## Zusätzlicher Text
In der Realschule werden periodisch Prüfungen abgehalten. Während dieser
Zeiten sind keinerlei Lärmemissionen gestattet. Soweit keine lärmfreien
Arbeiten ausgeführt werden können, sind die Arbeiten zu diesen Zeiten /
an diesen Tagen vollständig zu unterbrechen. In der Regel handelt es
sich nur um 1 bis 2 Stunden an einem Tag.
Während der Leistungserbringung vor Ort ist mit ca. 3 solcher
stundenweisen Unterbrechungen zu rechnen.

Entsprechende zeitliche Unterbrechungen sind entsprechend
einzukalkulieren und damit abgegolten.

## Zusätzlicher Text
In die abgefragten Leistungen zur Erbringung von allen in diesem
Leistungsverzeichnis beschriebenen Putzarbeiten inkl. Vor- und
Nebenarbeiten, ist die Entsorgung von Verpackungsmaterial und Restmengen
des verarbeiteten Putz- und Baumaterials eigenständig zu organisieren
und wird nicht separat vergütet. Entsprechender Aufwand ist in der
Baustelleneinrichtung einzukalkulieren.

Eine separate Vergütung erfolgt ausschließlich für Abbruchmaterial aus
dem Gebäudebestand. In den entsprechenden Abbruch-Positionen sind
sämtliche Lager-, Transport- und Sicherungsaufwendungen
einzukalkulieren. Die Vergütung der Entsorgung erfolgt mit eigener
Position im Titel Stundenlohnarbeiten.
Bei der Entsorgung ist die örtliche Abfallsatzung strikt zu befolgen.
Sämtliche Nachweise über die Entsorgung sind vom AN unaufgefordert
vorzulegen.

## Putzarbeiten
Datum: 26.03.26

### 1 Titel 1 (Förderpaket P4), Erweiterungsbau

#### 1.1 Baustelleneinrichtung / Schutzmaßnahmen

**1.1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**1.1.2 Bauzeitenplan**
als Balkenterminplan mit allen Arbeitsschritten, nach
Kalenderwochen gegliedert, mit Angaben zur personellen
Besetzung und maschinellen Ausstattung während der
entsprechenden Arbeitsschritte.
Der Bauzeitenplan muss den gesamten Leistungsumfang des
Leistungsverzeichnisses beinhalten, inkl.
kontinuierlicher Fortschreibung während des
vertraglichen Ausführungszeitraums.

Die Erstellung des Bauzeitenplans hat spätestens vier
Wochen nach Auftragserteilung zu erfolgen.
Menge: 1,000 psch

**1.1.3 Schutzmaßnahmen Fenster/Türen/Flächen, vertikal, flächig**
Schützen von oberflächenfertigen vertikalen
Bauteilen/Oberflächen während der Putzarbeiten durch
staubdichtes Abkleben mit geeignetem Klebeband und
Folie. Klebeband und Folie nicht fleckend, nicht
abfärbend und rückstands-/schadfrei wieder entfernbar.
Anschlüsse und Stöße gerade fluchtend bzw. der
Bauteilgeometrie scharfkantig folgend abgeklebt.
Randbereiche sauber andrücken und freischneiden.

Die Leistung beinhaltet Herstellung, Vorhaltung und
Unterhaltung, sowie rückstandsfreier Abbruch und
Entsorgung aller Materialien nach Beendigung der
Arbeiten.

zu schützende Oberflächen:
- Fenster / Türen
- Glasflächen
- Trockenbauwände
- sonstige oberflächenfertige Einbauten und Oberflächen

Die Vergütung erfolgt nach Quadratmeter, jedoch
ausschließlich, soweit es sich um besondere Leistungen
gemäß DIN 18350 handelt.

Über diese Position werden entgegen der DIN 18350 Abs.
0.5.3 sämtliche Flächen > 1,0 m² abgerechnet.
Entsprechender Aufwand für Flächen > 1,0 m² und kleiner
2,5 m² ist entsprechend einzukalkulieren und mit dieser
Position abgegolten.
Menge: 20,000 m2

**1.1.4 Schutzmaßnahmen fertige Sichtoberflächen, horizontal, flächig**
Schützen von oberflächenfertigen horizontalen/geneigten
Oberflächen/Bauteilen während der Putzarbeiten durch
staubdichtes Abkleben mit geeignetem Klebeband und
Folie. Klebeband und Folie nicht fleckend, nicht
abfärbend und rückstands-/schadfrei wieder entfernbar.
Anschlüsse und Stöße gerade fluchtend bzw. der
Bauteilgeometrie scharfkantig folgend abgeklebt.
Randbereiche sauber andrücken und freischneiden.

Die Leistung beinhaltet Herstellung, Vorhaltung und
Unterhaltung, sowie rückstandsfreier Abbruch und
Entsorgung aller Materialien nach Beendigung der
Arbeiten.

zu schützende Oberflächen:
- Holzoberflächen/-decken
- Metalloberflächen/-decken
- Kunststoff-/Glasoberflächen
- Trockenbaudecken
- sonstige oberflächenfertige Einbauten

Die Vergütung erfolgt nach Quadratmeter, jedoch
ausschließlich, soweit es sich um besondere Leistungen
gemäß DIN 18350 handelt.

Über diese Position werden entgegen der DIN 18350 Abs.
0.5.3 sämtliche Flächen > 1,0 m² abgerechnet.
Entsprechender Aufwand für Flächen > 1,0 m² und kleiner
2,5 m² ist entsprechend einzukalkulieren und mit dieser
Position abgegolten.
Menge: 5,000 m2

**1.1.5 Schutzmaßnahmen Fenster/Türen/Flächen, vertikal, linear, = 1,0 m**
Schützen von oberflächenfertigen vertikalen
Bauteilen/Oberflächen während der Putzarbeiten durch
staubdichtes Abkleben mit geeignetem Klebeband und
Folie. Klebeband und Folie nicht fleckend, nicht
abfärbend und rückstands-/schadfrei wieder entfernbar.
Anschlüsse und Stöße gerade fluchtend bzw. der
Bauteilgeometrie scharfkantig folgend abgeklebt.
Randbereiche sauber andrücken und freischneiden.

Die Leistung beinhaltet Herstellung, Vorhaltung und
Unterhaltung, sowie rückstandsfreier Abbruch und
Entsorgung aller Materialien nach Beendigung der
Arbeiten.

zu schützende Oberflächen:
- Fenstern/ Türen
- Glasflächen
- Holzoberflächen/-decken
- Metalloberflächen/-decken
- Kunststoff-/Glasoberflächen
- Trockenbauwände
- sonstige oberflächenfertige Einbauten

Schutzbreite: = 1,0 m

Die Vergütung erfolgt nach Laufmetern, jedoch
ausschließlich, soweit es sich um besondere Leistungen
gemäß DIN 18350 handelt.
Menge: 10,000 m

**1.1.6 Schutzmaßnahmen fertige Sichtoberflächen, horizontal, linear, = 1,0 m**
Schützen von oberflächenfertigen horizontalen/geneigten
Bauteilen/Oberflächen während der Putzarbeiten durch
staubdichtes Abkleben mit geeignetem Klebeband und
Folie. Klebeband und Folie nicht fleckend, nicht
abfärbend und rückstands-/schadfrei wieder entfernbar.
Anschlüsse und Stöße gerade fluchtend bzw. der
Bauteilgeometrie scharfkantig folgend abgeklebt.
Randbereiche sauber andrücken und freischneiden.

Die Leistung beinhaltet Herstellung, Vorhaltung und
Unterhaltung, sowie rückstandsfreier Abbruch und
Entsorgung aller Materialien nach Beendigung der
Arbeiten.

zu schützende Oberflächen:
- Dachfenster / Lichtkuppeln / etc.
- Holzoberflächen/-decken
- Metalloberflächen/-decken
- Kunststoff-/Glasoberflächen
- Vordachuntersichten
- Trockenbaudecken
- sonstige oberflächenfertige Einbauten

Schutzbreite: = 1,0 m

Die Vergütung erfolgt nach Laufmetern, jedoch
ausschließlich, soweit es sich um besondere Leistungen
gemäß DIN 18350 handelt.
Menge: 10,000 m

**1.1.7 Schutzmaßnahmen TGA-Installationen, linear, Ø = 10 cm**
Schützen von längsorientierten haustechnischen
Installationen, horizontal und vertikal, während der
Putzarbeiten durch staubdichtes Abkleben mit geeignetem
Klebeband und Folie. Klebeband und Folie nicht
fleckend, nicht abfärbend und rückstands-/schadfrei
wieder entfernbar.

Die Leistung beinhaltet Herstellung, Vorhaltung und
Unterhaltung, sowie rückstandsfreier Abbruch und
Entsorgung aller Materialien nach Beendigung der
Arbeiten.

zu schützende Bauteile:
- Heizungsleitungen /Heizkörperanbindeleitungen, Ø bis
5 cm
- Einzelne Lüftungskanäle, Ø bis 10 cm
- Rohrleitungstrassen, Ø bis 10 cm
- sonstige längsorientierte Installationen, Ø bis 10 cm

Die Vergütung erfolgt nach Laufmetern, jedoch
ausschließlich, soweit es sich um besondere Leistungen
gemäß DIN 18350 handelt.
Menge: 15,000 m

**1.1.8 Schutzmaßnahmen TGA-Installationen, linear, Ø > 10cm; = 1,0 m**
Schützen von längsorientierten haustechnischen
Installationen, horizontal und vertikal, während der
Putzarbeiten durch staubdichtes Abkleben mit geeignetem
Klebeband und Folie. Klebeband und Folie nicht
fleckend, nicht abfärbend und rückstands-/schadfrei
wieder entfernbar.

Die Leistung beinhaltet Herstellung, Vorhaltung und
Unterhaltung, sowie rückstandsfreier Abbruch und
Entsorgung aller Materialien nach Beendigung der
Arbeiten.

zu schützende Bauteile, Ø > 10cm:
- Kabeltrassen,
- Lüftungskanäle,
- Rohrleitungstrassen,
- sonstige längsorientierte Installationen

Schutzbreite: = 1,0 m Abwicklung

Die Vergütung erfolgt nach Laufmetern, jedoch
ausschließlich, soweit es sich um besondere Leistungen
gemäß DIN 18350 handelt.
Menge: 10,000 m

**1.1.9 Schutzmaßnahmen Einbauten/Oberflächen, = 0,05 m²**
Schützen von oberflächenfertigen vertikalen und
horizontalen Bauteilen/Oberflächen/Einbauten während
der Putzarbeiten durch staubdichtes Abkleben mit
geeignetem Klebeband und Folie. Klebeband und Folie
nicht fleckend, nicht abfärbend und
rückstands-/schadfrei wieder entfernbar. Anschlüsse und
Stöße gerade fluchtend bzw. der Bauteilgeometrie
scharfkantig folgend abgeklebt. Randbereiche sauber
andrücken und freischneiden.

Die Leistung beinhaltet Herstellung, Vorhaltung und
Unterhaltung, sowie rückstandsfreier Abbruch und
Entsorgung aller Materialien nach Beendigung der
Arbeiten.

zu schützende Oberflächen:
- Fenster/Türen
- Elektrodosen
- ELT-Verteiler
- Heizkreislaufverteiler
- Leuchten
- Glasflächen
- Heizkörper
- sonstige oberflächenfertige Einbauten und Oberflächen

Abmessungen: bis = 0,05 m²

Die Vergütung erfolgt pro Stück, jedoch ausschließlich,
soweit es sich um besondere Leistungen gemäß DIN 18350
handelt.
Menge: 10,000 St

**1.1.10 Schutzmaßnahmen Einbauten/Oberflächen, > 0,05 = 0,25 m²**
Schützen von oberflächenfertigen
Bauteilen/Oberflächen/Einbauten während der
Putzarbeiten durch staubdichtes Abkleben mit geeignetem
Klebeband und Folie, wie vor beschrieben, jedoch

Abmessungen: > 0,05 = 0,25 m²

Die Vergütung erfolgt pro Stück, jedoch ausschließlich,
soweit es sich um besondere Leistungen gemäß DIN 18350
handelt.
Menge: 10,000 St

**1.1.11 Schutzmaßnahmen Einbauten/Oberflächen, > 0,25 = 0,5 m²**
Schützen von oberflächenfertigen
Bauteilen/Oberflächen/Einbauten während der
Putzarbeiten durch staubdichtes Abkleben mit
geeigneterm Klebeband und Folie, wie vor beschrieben,
jedoch

Abmessungen: > 0,25 = 0,5 m²

Die Vergütung erfolgt pro Stück, jedoch ausschließlich,
soweit es sich um besondere Leistungen gemäß DIN 18350
handelt.
Menge: 5,000 St

**1.1.12 Schutzmaßnahmen Einbauten/Oberflächen, > 0,5 = 1,0 m²**
Schützen von oberflächenfertigen
Bauteilen/Oberflächen/Einbauten während der
Putzarbeiten durch staubdichtes Abkleben mit
geeigneterm Klebeband und Folie, wie vor beschrieben,
jedoch

Abmessungen: > 0,5 = 1,0 m²

Die Vergütung erfolgt pro Stück, jedoch ausschließlich,
soweit es sich um besondere Leistungen gemäß DIN 18350
handelt.

Flächen > 1,0 m² werden nach m² mit den entsprechenden
Positionen dieses LV's abgerechnet.
Menge: 5,000 St

**1.1.13 Abkleben von Durchdringungen, = 20 cm**
Besonderer Schutz von durchdringenden Bauteilen,
Gegenständen, etc.
Mit rückstandsfrei wieder zu entfernender Folie inkl.
Klebeband sauber und staubdicht abkleben. Randbereiche
sauber andrücken und freischneiden.

Die Leistung beinhaltet Herstellung, Vorhaltung und
Unterhaltung, sowie rückstandsfreier Abbruch und
Entsorgung aller Materialien nach Beendigung der
Arbeiten.

Art der Durchdringungen:
z.B. Kabeltrassen, Wasser-, Heizungs- und
Lüftunsgrohre.
Durchmesser Durchdringung: 1 = 20 cm

Abrechnung pro einzelner Trasse oder Rohr/Kanal
Menge: 5,000 St

**1.1.14 Abkleben von Durchdringungen, > 20 = 50 cm**
Besonderer Schutz von durchdringenden Bauteilen,
Gegenständen, etc.
Mit rückstandsfrei wieder zu entfernender Folie inkl.
Klebeband sauber und staubdicht abkleben. Randbereiche
sauber andrücken und freischneiden.

Die Leistung beinhaltet Herstellung, Vorhaltung und
Unterhaltung, sowie rückstandsfreier Abbruch und
Entsorgung aller Materialien nach Beendigung der
Arbeiten.

Art der Durchdringungen:
z.B. Kabeltrassen, Wasser-, Heizungs- und
Lüftunsgrohre.
Durchmesser Durchdringung: > 20 = 50 cm

Abrechnung pro einzelner Trasse oder Rohr/Kanal
Menge: 5,000 St

**1.1.15 Abkleben von Durchdringungen, > 50 = 100 cm**
Besonderer Schutz von durchdringenden Bauteilen,
Gegenständen, etc.
Mit rückstandsfrei wieder zu entfernender Folie inkl.
Klebeband sauber und staubdicht abkleben. Randbereiche
sauber andrücken und freischneiden.

Die Leistung beinhaltet Herstellung, Vorhaltung und
Unterhaltung, sowie rückstandsfreier Abbruch und
Entsorgung aller Materialien nach Beendigung der
Arbeiten.

Art der Durchdringungen:
z.B. Kabeltrassen, Wasser-, Heizungs- und
Lüftunsgrohre.
Durchmesser Durchdringung: > 50 = 100 cm

Abrechnung pro einzelner Trasse oder Rohr/Kanal
Menge: 1,000 St

**1.1.16 Erstellen einer Dokumentation**
Erstellung und Übergabe der Dokumentation gemäß
"Zusätzlichen Technischen Vertragsbedingungen, 7.
Dokumentation"
Insbesondere beinhaltet dies:
- Inhaltsverzeichnis mit Unterteilung in Kapitel/Ordner
- Fachunternehmererklärung
- Fachbauleitererklärung
- Errichtererklärungen
- Übereinstimmungserklärungen
- Verwendbarkeitsnachweise (allgemeines
bauaufsichtliches Prüfzeugnis, allgemeine
bauaufsichtliche Zulassung; Zulassung im Einzelfall)
- Leistungserklärungen für Bauteile und Konstruktionen
mit CE-Kennzeichnung
- Produkt- und Sicherheitsdatenblätter
- Montage-/Einbauanleitungen
- Reinigungs- und Pflegehinweise
- Planunterlagen auf Basis der Werkplanung, in der
sämtliche Bauteile, Konstruktionen und Bauarten
eindeutig und lagegenau eingezeichnet sind, für welche
Verwendbarkeitsnachweise und Zulassungen insbesondere
in brandschutztechnischer Hinsicht gefordert sind.
Maßstab 1:50.

Die Unterlagen sind einfach als Ordner in Papierform,
sowie einfach digital auf USB-Stick oder Download-Link
abzugeben.
Menge: 1,000 St

#### 1.2 Untergrundvorbereitung, Putztäger, Profile

**1.2.1 Betonfugen schließen, = 3 cm**
Verfüllen von Betonfugen, z.B. in Betonfertigteilen,
mit geeigneter Verfüllmasse inkl. technisch
erforderlicher Untergrundvorbehandlung, Hinterfüllung
und Haftbrücken.
Fuge oberflächenbündig mit Umgebung egalisieren.

Fugenbreite: = 3 cm

Die Vergütung erfolgt nach Laufmetern jedoch
ausschließlich, soweit es sich um besondere Leistungen
gemäß DIN 18350 Abs. 4.2.14 handelt.
Menge: 5,000 m

**1.2.2 Sinterbeläge entfernen**
Ziegel- und Betonuntergründe vollflächig mechanisch
bearbeiten und vorhandene Sinterbeläge entfernen, so
dass eine hinreichende Haftung der nachfolgenden
Haftgründe und Putzlagen gegeben ist.

Die Vergütung erfolgt nach Quadratmetern jedoch
ausschließlich, soweit es sich um besondere Leistungen
gemäß DIN 18350 Abs. 4.2.14 handelt.
Menge: 50,000 m2

**1.2.3 Putzhaftbrücke Kalk-Zement Putz, Beton**
Putzhaftbrücke auf Betonflächen/-wänden und Betondecken
aufbringen.
Für nachträglichen Kalk- / Kalk-Zement Putzauftrag.

Material: mineralisch
Putzgrund: glatt geschalter Beton, Spachtelungen,
glatte und schwach/nicht saugende Untergründe wie z.B.
Styrodur, etc.

Angeb.Fabrikat:

.................................................
(vom Bieter auszufüllen)
Menge: 10,000 m2

**1.2.4 Putzhaftbrücke, Kalk-Zement-Putz, Beton, längsorientiert, = 25 cm**
Putzhaftbrücke auf mineralischer Basis, auf Wänden und
Decken, aufbringen. Für nachträglichen Kalk-Zement
Putzauftrag. Ausführung auf längsorientierten Bauteilen
vertikal und horizontal.

Putzgrund: glatt geschalter Beton, Spachtelungen,
glatte und schwach/nicht saugende Untergründe wie z.B.
Styrodur, etc.

Bauteile:
Leibungen, Stützen, Pfeiler, Vorlagen, Wandenden,
Unterzügen,
Lisenen, Abtreppungen, Ablagen, Abdeckungen und
dergleichen
Bauteilbreite: = 25 cm
Abrechnung nach Längenmaß.
Menge: 5,000 m

**1.2.5 Putzhaftbrücke, Kalk-Zement-Putz, Beton, längsorientiert, > 25 = 50 cm**
Putzhaftbrücke auf mineralischer Basis, auf Wänden und
Decken, aufbringen. Für nachträglichen Kalk-Zement
Putzauftrag. Ausführung auf längsorientierten Bauteilen
vertikal und horizontal, jedoch
Bauteilbreite: > 25 = 50 cm
Menge: 5,000 m

**1.2.6 Putzhaftbrücke, Kalk-Zement-Putz, Beton, längsorientiert, > 50 = 75 cm**
Putzhaftbrücke auf mineralischer Basis, auf Wänden und
Decken, aufbringen. Für nachträglichen Kalk-Zement
Putzauftrag. Ausführung auf längsorientierten Bauteilen
vertikal und horizontal, jedoch
Bauteilbreite: > 50 = 100 cm
Menge: 3,000 m

**1.2.7 Putzhaftbrücke, Kalk-Zement-Putz, Beton, längsorientiert, > 75 = 100 cm**
Putzhaftbrücke auf mineralischer Basis, auf Wänden und
Decken, aufbringen. Für nachträglichen Kalk-Zement
Putzauftrag. Ausführung auf längsorientierten Bauteilen
vertikal und horizontal, jedoch
Bauteilbreite: > 75 = 100 cm
Menge: 3,000 m

**1.2.8 Putzhaftbrücke, Kalk-Zement-Putz, = 0,5 m²**
Putzhaftbrücke auf organischer Basis, innen,
aufbringen. Ausführung auf Kleinflächen für
nachträglichen Kalk-Zement-Putzauftrag.

Putzgrund: glatt geschalter Beton, Spachtelungen,
glatte und schwach/nicht saugende Untergründe wie z.B.
Styrodur, etc.

Einzelfläche: = 0,5 m²
Menge: 2,000 St

**1.2.9 Putzhaftbrücke, Kalk-Zement-Putz, > 0,5 = 1,0 m²**
Putzhaftbrücke auf organischer Basis, innen,
aufbringen, wie vor beschrieben jedoch:

Einzelfläche: > 0,5 = 1,0 m²
Menge: 1,000 St

**1.2.10 Putzhaftbrücke, Kalk-Zement-Putz, > 1,0 = 1,5 m²**
Putzhaftbrücke auf organischer Basis, innen,
aufbringen, wie vor beschrieben jedoch:

Einzelfläche: > 1,0 = 1,5 m²
Menge: 1,000 St

**1.2.11 Putzhaftbrücke, Kalk-Zement-Putz, > 1,5 = 2,0 m²**
Putzhaftbrücke auf organischer Basis, innen,
aufbringen, wie vor beschrieben jedoch:

Einzelfläche: > 1,5 = 2,0 m²
Menge: 1,000 St

**1.2.12 Putzhaftbrücke, Kalk-Zement-Putz, > 2,0 = 2,5 m²**
Putzhaftbrücke auf organischer Basis, innen,
aufbringen, wie vor beschrieben jedoch:

Einzelfläche: > 2,0 = 2,5 m²
Menge: 1,000 St

**1.2.13 Installationsschlitze schließen, = 5 cm**
Installationsschlitz satt mit Schlitz- und
Verfüllmörtel auswerfen, und eben abziehen.

DIN EN 998-1: LW, CS II, W0
Material: Kalk-Zement-Mörtel, geeignet für nachfolgende
Putzarbeiten
Brandverhalten: A1, nicht brennbar
Putzgrund: Ziegelmauerwerk, Mischmauerwerk, Stahlbeton

Schlitzbreite: = 5 cm

Die Vergütung erforderlicher Putzträger und Armierungen
erfolgt mit separater Position
Menge: 10,000 m

**1.2.14 Installationsschlitze schließen, > 5 cm = 15 cm**
Installationsschlitz satt mit Schlitz- und
Verfüllmörtel auswerfen, und eben abziehen wie vor
beschrieben, jedoch.

Schlitzbreite: > 5 = 15 cm
Menge: 5,000 m

**1.2.15 Installationsschlitze schließen, > 15 cm = 25 cm**
Installationsschlitz satt mit Schlitz- und
Verfüllmörtel auswerfen, und eben abziehen wie vor
beschrieben, jedoch.

Schlitzbreite: > 15 = 25 cm
Menge: 3,000 m

**1.2.16 Putzträger, Rippenstreckmetall, 15 = 30 cm**
Rippenstreckmetall aus Stahl zur Überbrückung von Fugen
und Spalten zwischen unterschiedlichen Baustoffen, an
rissgefährdeten Untergründen, wie z.B. labile
Untergründe, Bereiche mit Materialwechsel im
Untergrund, etc. an Wänden und Untersichten im
Innenbereich einschließlich Haftmörtel,
Befestigungselementen und Zubehör montieren.

Material: Stahlblech, verzinkt

Breite: 15 = 30 cm
Menge: 10,000 m

**1.2.17 Putzträger, Rippenstreckmetall, > 30 = 60 cm**
Rippenstreckmetall aus Stahl zur Überbrückung von Fugen
und Spalten zwischen unterschiedlichen Baustoffen, an
rissgefährdeten Untergründen, wie z.B. labile
Untergründe, Bereiche mit Materialwechsel im
Untergrund, etc. an Wänden und Untersichten im
Innenbereich einschließlich Haftmörtel,
Befestigungselementen und Zubehör montieren.

Material: Stahlblech, verzinkt

Breite: > 30 = 60 cm
Menge: 2,000 m

**1.2.18 Armierungsgewebe, Innen, flächig**
Armierungsgewebe an rissgefährdeten Untergründen, wie
z.B. labile Untergründe, Bereiche mit Materialwechsel
im Untergrund, etc. anbringen und in nachfolgende
Innenputze einbetten und deckend überspachteln/putzen.
Einschließlich erforderlichem Mörtelbett/Unterputz,
soweit technisch zusätzlich zu nachfolgenden
Innenputzen erforderlich.

Material: Glasgittergewebe, alkalibeständig
Maschenweite: 4 x 4 mm

Angeb.Fabrikat:

.................................................
(vom Bieter auszufüllen)
Menge: 5,000 m2

**1.2.19 Armierungsgewebe, Innen, = 50 cm**
Armierungsgewebe an rissgefährdeten Untergründen, wie
z.B. labile Untergründe, Bereiche mit Materialwechsel
im Untergrund, etc. anbringen und in nachfolgende
Innenputze einbetten und deckend überspachteln/putzen.
Einschließlich erforderlichem Mörtelbett/Unterputz,
soweit technisch zusätzlich zu nachfolgenden
Innenputzen erforderlich.

Material: Glasgittergewebe, alkalibeständig
Maschenweite: 4 x 4 mm

Ausführungsbreite: = 50 cm
Menge: 5,000 m

**1.2.20 Armierungsgewebe, Innen, > 50 = 100 cm**
Armierungsgewebe an rissgefährdeten Untergründen, wie
z.B. labile Untergründe, Bereiche mit Materialwechsel
im Untergrund, etc. anbringen, wie vor beschrieben,
jedoch

Ausführungsbreite: > 50 = 100 cm
Menge: 5,000 m

**1.2.21 Diagonalarmierung an Öffnungsecken**
Diagonalarmierung aus Glasgewebe-Formteilen an allen
Gebäudeöffnungsecken anbringen
Aufbringen und einbetten im Zuge Grundputzausführung
bzw. einer Armierungsspachtelung.
Systemzugehörig zu nach beschriebener Armierungsschicht

Abmessung: mind. 250 x 350 bis 330 x 545 mm
mit eingeschnittenem Eckausschnitt
Maschenweite: 4 x 4 mm
Verbrauch: 1 St/Ecke
Menge: 6,000 St

**1.2.22 Schnellputzleiste, Stahl verzinkt, innen**
Putzprofile in gleichmäßigen Abständen auf dem zu
verputzenden Untergrund aufbringen, absolut fluchtend,
mit Befestigungs- und Zubehör zur Herstellung von
ebenen Flächen.
Material: Stahl mit erhöhter Zinkauflage
Höhe: gemäß Putzdicke der nach beschriebenen Innenputze

Richtfabrikat: z.B. Protektor Putzlehre Nr. 1105 oder
gleichwertig

Angeb.Fabrikat:

.................................................
(vom Bieter auszufüllen)
Menge: 5,000 m

**1.2.23 Kantenprofil, Stahl verzinkt, innen**
Kantenprofil als verdeckte Putzkante an
Wandecken/-kanten des zu verputzenden Untergrund
aufbringen, absolut fluchtend, inkl.
Befestigungselementen und Zubehör. Ansetzen auf Mörtel-
oder Gipsbatzen, entsprechend nachfolgendem
Putzmaterial.

Material: Stahl mit erhöhter Zinkauflage
Kante: gerundet
Putzdicke: ab 10 bis 15 mm gemäß Putzdicke der nach
beschriebenen Innenputze

Richtfabrikate: z.B. Protektor Kantenprofil Nr. 1005
oder gleichwertig

Angeb.Fabrikat:

.................................................
(vom Bieter auszufüllen)
Menge: 3,000 m

**1.2.24 Drahtrichtwinkel, Stahl verzinkt, innen + außen**
zur Erstellung verdeckter Putzkanten an
Wandecken/-kanten des zu verputzenden Untergrundes
aufbringen, absolut fluchtend, inkl.
Befestigungselementen und Zubehör. Ansetzen auf Mörtel-
oder Gipsbatzen, entsprechend nachfolgendem
Putzmaterial.

Material: Stahl verzinkt
Putzdicke: ab 15 mm gemäß Putzdicke der nach
beschriebenen Putze

Richtfabrikat: z.B. Protektor Kantenprofil Nr. 11511
oder gleichwertig

Angeb.Fabrikat:

.................................................
(vom Bieter auszufüllen)
Menge: 20,000 m

**1.2.25 Vertikale und horizontale Bewegungsfuge, PU**
Abdichten von Wandfugen gemäß DIN 18540,
Einschließlich Fugenvorbereitung und Hinterfüllung

Material: Dichtstoff auf Polyurethanbasis
Farbton: weiß oder grau nach Wahl des AG
Nennfugenbreite: bis 25 mm
Fugenbewegung: max. +- 10%
Gesamtfugentiefe: bis ca. 20 mm

Angebotenes Fabrikat,

........................................
(vom Bieter auszufüllen)
Menge: 10,000 m

**1.2.26 An-und Abschlussprofil, Stahlverzinkt, innen**
Abschlussprofil als sichtbarer Putzabschluss an
Materialübergängen, Wandenden, etc. auf zu verputzenden
Untergrund aufbringen und in vor beschriebene Putzlagen
einbetten, absolut waag- und lotrecht fluchtend, auf
Gehrung geschnitten, inkl. Befestigungselementen und
Zubehör.

Material: Stahl verzinkt
Kante: schmal, leicht gerundet
Putzdicke: ab 14 mm nach Erfordernis

Richtfabrikat: z.B. Protektor Putzprofil Nr. 1321 oder
gleichwertig

Angeb.Fabrikat:

.................................................
(vom Bieter auszufüllen)
Menge: 25,000 m

**1.2.27 Abschlussprofil, Stahlverzinkt, innen**
Abschlussprofil als sichtbarer Putzabschluss an
Materialübergängen, Wandenden, etc. auf zu verputzenden
Untergrund aufbringen und in vor beschriebene Putzlagen
einbetten, absolut waag- und lotrecht fluchtend, auf
Gehrung geschnitten, inkl. Befestigungselementen und
Zubehör.

Material: Stahl mit erhöhter Zinkauflage
Kante: schmal, leicht gerundet
Putzdicke: ab 10 bis 15 mm gemäß Putzdicke der nach
beschriebenen Innenputze

Richtfabrikat: Protektor Putzprofil Nr. 1210, 1211 oder
gleichwertig

Angeb.Fabrikat:

.................................................
(vom Bieter auszufüllen)
Menge: 10,000 m

**1.2.28 Fugendichtband (Kompriband)**
Liefern und einlegen selbstklebendes, vorkomprimiertes
Fugendichtband, Einbau nach Herstellervorschrift an
angrenzenden Bauteilen/Materialwechsel.
Die Armierungs- und Putzschicht ist vom angrenzenden
Bauteil zu trennen.
Fugendichtband 2D - 15 / 3 - 9 mm

Angeb.Fabrikat:

.................................................
(vom Bieter auszufüllen)
Menge: 5,000 m

#### 1.3 Innenputz

*Hinweis*
Sämtliche Putze sind oberflächen- bzw. malerfertig
herzustellen.

Die herzustellende Oberflächenqualität der
Putzoberflächen ist Qualitätsstufe 2 (Q2), soweit in
den einzelnen Positionen nicht abweichend definiert.

**1.3.1 Innenputzsystem P II, Zweilagenputz, Wände**
Innenputzsystem, mineralisch gebunden. Ausführung für
übliche Beanspruchung, einschl. aller Vorarbeiten.

DIN V 18550: PII
DIN EN 998-1: Normalputz GP, CS II, W 2
Putzgrund: Ziegelmauerwerk/Beton
Material: Kalk-Zement - Putz
Zweilagenputz
Körnung: 1 mm
Brandverhalten: A1, nicht brennbar
Farbton: weiß
Putzdicke: mind. 15 mm
Struktur/Oberfläche: gefiltzt bzw. gerieben (unter
Fliesen)
Einbauort: Wände

Im Einheitspreis außerdem enthalten sind: Versetzen von
leichten Putzprofilen als Putzlehren in der Fläche,
Material: Edelstahl

Angeb.Fabrikat:

.................................................
(vom Bieter auszufüllen)
Menge: 50,000 m2

**1.3.2 Innenbauteile, längsorientiert, = 25 cm**
Innenwandputzsystem gemäß vorbeschriebenen Positionen,
jedoch einputzen von
Leibungen, Stützen, Pfeiler, Vorlagen, Wandenden,
Unterzügen,
Lisenen, Abtreppungen, Ablagen, Abdeckungen und
dergleichen
Ausführung vertikal und horizontal
Bauteilbreite: = 25 cm
Abrechnung nach Längenmaß.
Menge: 5,000 m

**1.3.3 Innenbauteile, längsorientiert, > 25 = 50 cm**
Innenwandputzsystem gemäß vorbeschriebenen Positionen,
jedoch einputzen von
Leibungen, Stützen, Pfeiler, Vorlagen, Wandenden,
Unterzügen,
Lisenen, Abtreppungen, Ablagen, Abdeckungen und
dergleichen
Ausführung vertikal und horizontal
Bauteilbreite: > 25 = 50 cm
Abrechnung nach Längenmaß.
Menge: 5,000 m

**1.3.4 Innenbauteile, längsorientiert, > 50 = 75 cm**
Innenwandputzsystem gemäß vorbeschriebenen Positionen,
jedoch einputzen von
Leibungen, Stützen, Pfeiler, Vorlagen, Wandenden,
Unterzügen,
Lisenen, Abtreppungen, Ablagen, Abdeckungen und
dergleichen
Ausführung vertikal und horizontal
Bauteilbreite: > 50 = 75 cm
Abrechnung nach Längenmaß.
Menge: 3,000 m

**1.3.5 Innenbauteile, längsorientiert, > 75 = 100 cm**
Innenwandputzsystem gemäß vorbeschriebenen Positionen,
jedoch einputzen von
Leibungen, Stützen, Pfeiler, Vorlagen, Wandenden,
Unterzügen,
Lisenen, Abtreppungen, Ablagen, Abdeckungen und
dergleichen
Ausführung vertikal und horizontal
Bauteilbreite: > 75 = 100 cm
Abrechnung nach Längenmaß.
Menge: 3,000 m

**1.3.6 Innenputzsystem P II, Zweilagenputz, Wände/Decken = 0,5 m²**
Verputzen von Kleinflächen, in Innenräumen
einschließlich Feuchträumen.

DIN V 18550: PII
DIN EN 998-1: Normalputz GP, CS II, W 2
Putzgrund: Ziegelmauerwerk/Beton
Material: Kalk-Zement - Putz
Zweilagenputz
Körnung: 1 mm
Brandverhalten: A1, nicht brennbar
Farbton: weiß
Putzdicke: mind. 15 mm
Struktur/Oberfläche: gefiltzt bzw. gerieben (unter
Fliesen)
Einbauort: Wände und Decken

Einzelfläche: = 0,5 m²
Menge: 4,000 St

**1.3.7 Innenputzsystem P II, Zweilagenputz, Wände/Decken > 0,5 = 1,0 m²**
Verputzen von Kleinflächen wie vor beschrieben jedoch:

Einzelfläche: > 0,5 = 1,0 m²
Menge: 2,000 St

**1.3.8 Innenputzsystem P II, Zweilagenputz, Wände/Decken > 1,0 = 1,5 m²**
Verputzen von Kleinflächen wie vor beschrieben jedoch:

Einzelfläche: > 1,0 = 1,5 m²
Menge: 1,000 St

**1.3.9 Innenputzsystem P II, Zweilagenputz, Wände/Decken > 1,5 = 2,0 m²**
Verputzen von Kleinflächen wie vor beschrieben jedoch:

Einzelfläche: > 1,5 = 2,0 m²
Menge: 1,000 St

**1.3.10 Innenputzsystem P II, Zweilagenputz, Wände/Decken > 2,0 = 2,5 m²**
Verputzen von Kleinflächen wie vor beschrieben jedoch:

Einzelfläche: > 2,0 = 2,5 m²
Menge: 1,000 St

**1.3.11 Zulage Innenputz freie Kantenausbildung**
Zulage für vor beschriebene Innenputzsysteme für
Mehraufwand der freien Kantenausbildung ohne
Kantprofile im Bereich von Wandkanten und
Öffnungsleibungen
Ausführung geradlinig horizontal und vertikal
fluchtend, ohne Grate und Überstände

Die Vergütung erfolgt einmalig für alle Arbeitsgänge
zur Herstellung des Innenputzes, inkl. Vorarbeiten
Haftgründen und Armierungen.
Menge: 3,000 m

**1.3.12 Kellenschnitt**
Kellenschnitt in vor beschriebenen Putzen in
Stoßbereichen verschiedener Bauteile,  an Decken,
Wänden und Holzbauteilen herstellen.
Menge: 10,000 m

**1.3.13 Anpassen Putz an Durchdringungen, Ø = 10 cm**
Exaktes Anpassen und Anarbeiten der Putzflächen an
angrenzende Bauteile; Herstellen von luftdichten
Anschlüssen an angrenzende bzw. Putz durchdringende
Einbauteile, Installationen und Bauteile.

Die Vergütung erfolgt einmalig für alle Arbeitsgänge
zur Herstellung des Innenputzes an der jeweiligen
Durchdringung.

Abmessung Durchdringung/Einbauteil: Ø = 10 cm

Anrechnung pro Stück

Die Vergütung erfolgt nur, soweit es sich um eine
besondere Leistung nach DIN ATV Absatz 4.2.18 und
4.2.35 handelt.
Menge: 5,000 St

**1.3.14 Anpassen Putz an Durchdringungen, Ø > 10 = 50 cm**
Exaktes Anpassen und Anarbeiten der Putzflächen an
angrenzende Bauteile; Herstellen von luftdichten
Anschlüssen an angrenzende bzw. Putz durchdringende
Einbauteile, Installationen und Bauteile.

Die Vergütung erfolgt einmalig für alle Arbeitsgänge
zur Herstellung des Innenputzes an der jeweiligen
Durchdringung.

Abmessung Durchdringung/Einbauteil: Ø > 10 = 50 cm

Anrechnung pro Stück

Die Vergütung erfolgt nur, soweit es sich um eine
besondere Leistung nach DIN ATV Absatz 4.2.18 und
4.2.35 handelt.
Menge: 2,000 St

**1.3.15 Anpassen Putz an Durchdringungen, Ø > 50 = 100 cm**
Exaktes Anpassen und Anarbeiten der Putzflächen an
angrenzende Bauteile; Herstellen von luftdichten
Anschlüssen an angrenzende bzw. Putz durchdringende
Einbauteile, Installationen und Bauteile.

Die Vergütung erfolgt einmalig für alle Arbeitsgänge
zur Herstellung des Innenputzes an der jeweiligen
Durchdringung.

Abmessung Durchdringung/Einbauteil: Ø > 50 = 100 cm;
Anpassungslänge: < 1,0 m (Ansonsten Abrechnung nach
Laufmetern in separater Position)

Anrechnung pro Stück

Die Vergütung erfolgt nur, soweit es sich um eine
besondere Leistung nach DIN ATV Absatz 4.2.18 und
4.2.35 handelt.
Menge: 1,000 St

**1.3.16 Anpassen Putz an angrenzende Bauteile**
Exaktes Anpassen und Anarbeiten der Putzflächen an
angrenzende Bauteile; Herstellen von luftdichten
Anschlüssen an angrenzende Einbauteile, Installationen
und Bauteile.

Die Vergütung erfolgt einmalig für alle Arbeitsgänge
zur Herstellung des Innenputzes.

Anrechnung nach Laufmetern

Die Vergütung erfolgt nur, soweit es sich um eine
besondere Leistung nach DIN ATV Absatz 4.2.18 und
4.2.35 handelt.
Menge: 5,000 m

#### 1.4 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**1.4.1 Bauleiter**
Für evtl. erforderliche Arbeiten, die nicht in der
Leistungsbeschreibung erfaßt sind und nur auf
ausdrückliche Anordnung und gegen Nachweis zur
Ausführung kommen, werden verrechnet für: Fachbauleiter
Menge: 2,000 Std

**1.4.2 Meister-/Polierstunde**
Für evtl. erforderliche Arbeiten, die nicht in der
Leistungsbeschreibung erfasst sind und nur auf
ausdrückliche Anordnung und gegen Nachweis zur
Ausführung kommen, werden verrechnet für: Meister /
Werkpolier
Lohngruppe 6 gemäß §5 BRTV
Menge: 2,000 Std

**1.4.3 Vorarbeiterstunden**
wie vor beschrieben, jedoch Vorarbeiter
Lohngruppe 5 gemäß §5 BRTV
Menge: 2,000 Std

**1.4.4 Spezialfacharbeiterstunden**
wie vor beschrieben, jedoch Spezialfacharbeiter
Lohngruppe 4 gemäß §5 BRTV
Menge: 3,000 Std

**1.4.5 Facharbeiterstunden**
wie vor beschrieben, jedoch Facharbeiter
Lohngruppe 3 gemäß §5 BRTV
Menge: 2,000 Std

**1.4.6 Fachwerkerstunden**
wie vor beschrieben, jedoch Fachwerker
Lohngruppe 2 gemäß §5 BRTV
Menge: 2,000 Std

**1.4.7 Bauwerkerstunden**
wie vor beschreiben, jedoch Bauwerker
Lohngruppe 1 gemäß §5 BRTV
Menge: 2,000 Std

**1.4.8 Azubistunden**
wie vor beschreiben, jedoch Auszubildender
Menge: 2,000 Std

**1.4.9 Abbruchhammer ohne Bedienung**
Abbruch-/Stemmhammer ohne Bedienung, auf Anordnung
und zum Nachweis betreiben bis 15 Kg Einsatzgewicht
Menge: 1,000 Std

**1.4.10 Haftputz**
Liefern eines Haftputzes
z.B. Haftbrücke auf Beton
als Werktrockenmörtel
Verpackungseinheit: 25 - 30 kg
Menge: 30,000 kg

**1.4.11 Kalk-Zement-Putz**
Liefern eines Kalk-Zement-Putzes
Putzmörtelgruppe P II
als Werktrockenmörtel
Verpackungseinheit: 25 - 30 kg
Menge: 30,000 kg

**1.4.12 Zement-Putz**
Liefern eines Zement-Putzes
Putzmörtelgruppe P III
als Werktrockenmörtel
Verpackungseinheit: 25 - 30 kg
Menge: 30,000 kg

**1.4.13 Schlitzputz**
Liefern eines Schlitzputzes
als Kalk-Zement-Putz
Putzmörtelgruppe P II
Verpackungseinheit: 15 - 25 kg
Menge: 5,000 kg

### 2 Titel 2 (Förderpaket P2), Umbau Bestand

*Hinweis*
Die Putzhöhe im Gebäude beträgt bis zu 6,0 m. Der
entsprechende Aufwand ist in die nachfolgenden
Positionen einzurechnen und mit diesen abgegolten.
Gerüste für Arbeiten über 3,5 m Arbeitshöhe werden
separat vergütet.

#### 2.1 Baustelleneinrichtung / Schutzmaßnahmen

**2.1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**2.1.2 Bauzeitenplan**
als Balkenterminplan mit allen Arbeitsschritten, nach
Kalenderwochen gegliedert, mit Angaben zur personellen
Besetzung und maschinellen Ausstattung während der
entsprechenden Arbeitsschritte.
Der Bauzeitenplan muss den gesamten Leistungsumfang des
Leistungsverzeichnisses beinhalten, inkl.
kontinuierlicher Fortschreibung während des
vertraglichen Ausführungszeitraums.

Die Erstellung des Bauzeitenplans hat spätestens vier
Wochen nach Auftragserteilung zu erfolgen.
Menge: 1,000 psch

**2.1.3 Schutzmaßnahmen Fenster/Türen/Flächen, vertikal, flächig**
Schützen von oberflächenfertigen vertikalen
Bauteilen/Oberflächen während der Putzarbeiten durch
staubdichtes Abkleben mit geeignetem Klebeband und
Folie. Klebeband und Folie nicht fleckend, nicht
abfärbend und rückstands-/schadfrei wieder entfernbar.
Anschlüsse und Stöße gerade fluchtend bzw. der
Bauteilgeometrie scharfkantig folgend abgeklebt.
Randbereiche sauber andrücken und freischneiden.

Die Leistung beinhaltet Herstellung, Vorhaltung und
Unterhaltung, sowie rückstandsfreier Abbruch und
Entsorgung aller Materialien nach Beendigung der
Arbeiten.

zu schützende Oberflächen:
- Fenster / Türen
- Glasflächen
- Trockenbauwände
- sonstige oberflächenfertige Einbauten und Oberflächen

Die Vergütung erfolgt nach Quadratmeter, jedoch
ausschließlich, soweit es sich um besondere Leistungen
gemäß DIN 18350 handelt.

Über diese Position werden entgegen der DIN 18350 Abs.
0.5.3 sämtliche Flächen > 1,0 m² abgerechnet.
Entsprechender Aufwand für Flächen > 1,0 m² und kleiner
2,5 m² ist entsprechend einzukalkulieren und mit dieser
Position abgegolten.
Menge: 100,000 m2

**2.1.4 Schutzmaßnahmen fertige Sichtoberflächen, horizontal, flächig**
Schützen von oberflächenfertigen horizontalen/geneigten
Oberflächen/Bauteilen während der Putzarbeiten durch
staubdichtes Abkleben mit geeignetem Klebeband und
Folie. Klebeband und Folie nicht fleckend, nicht
abfärbend und rückstands-/schadfrei wieder entfernbar.
Anschlüsse und Stöße gerade fluchtend bzw. der
Bauteilgeometrie scharfkantig folgend abgeklebt.
Randbereiche sauber andrücken und freischneiden.

Die Leistung beinhaltet Herstellung, Vorhaltung und
Unterhaltung, sowie rückstandsfreier Abbruch und
Entsorgung aller Materialien nach Beendigung der
Arbeiten.

zu schützende Oberflächen:
- Holzoberflächen/-decken
- Metalloberflächen/-decken
- Kunststoff-/Glasoberflächen
- Trockenbaudecken
- sonstige oberflächenfertige Einbauten

Die Vergütung erfolgt nach Quadratmeter, jedoch
ausschließlich, soweit es sich um besondere Leistungen
gemäß DIN 18350 handelt.

Über diese Position werden entgegen der DIN 18350 Abs.
0.5.3 sämtliche Flächen > 1,0 m² abgerechnet.
Entsprechender Aufwand für Flächen > 1,0 m² und kleiner
2,5 m² ist entsprechend einzukalkulieren und mit dieser
Position abgegolten.
Menge: 10,000 m2

**2.1.5 Schutzmaßnahmen Fenster/Türen/Flächen, vertikal, linear, = 1,0 m**
Schützen von oberflächenfertigen vertikalen
Bauteilen/Oberflächen während der Putzarbeiten durch
staubdichtes Abkleben mit geeignetem Klebeband und
Folie. Klebeband und Folie nicht fleckend, nicht
abfärbend und rückstands-/schadfrei wieder entfernbar.
Anschlüsse und Stöße gerade fluchtend bzw. der
Bauteilgeometrie scharfkantig folgend abgeklebt.
Randbereiche sauber andrücken und freischneiden.
Die Leistung beinhaltet Herstellung, Vorhaltung und
Unterhaltung, sowie rückstandsfreier Abbruch und
Entsorgung aller Materialien nach Beendigung der
Arbeiten.

zu schützende Oberflächen:
- Fenstern/ Türen
- Glasflächen
- Holzoberflächen/-decken
- Metalloberflächen/-decken
- Kunststoff-/Glasoberflächen
- Trockenbauwände
- sonstige oberflächenfertige Einbauten

Schutzbreite: = 1,0 m

Die Vergütung erfolgt nach Laufmetern, jedoch
ausschließlich, soweit es sich um besondere Leistungen
gemäß DIN 18350 handelt.
Menge: 50,000 m

**2.1.6 Schutzmaßnahmen fertige Sichtoberflächen, horizontal, linear, = 1,0 m**
Schützen von oberflächenfertigen horizontalen/geneigten
Bauteilen/Oberflächen während der Putzarbeiten durch
staubdichtes Abkleben mit geeignetem Klebeband und
Folie. Klebeband und Folie nicht fleckend, nicht
abfärbend und rückstands-/schadfrei wieder entfernbar.
Anschlüsse und Stöße gerade fluchtend bzw. der
Bauteilgeometrie scharfkantig folgend abgeklebt.
Randbereiche sauber andrücken und freischneiden.

Die Leistung beinhaltet Herstellung, Vorhaltung und
Unterhaltung, sowie rückstandsfreier Abbruch und
Entsorgung aller Materialien nach Beendigung der
Arbeiten.

zu schützende Oberflächen:
- Dachfenster / Lichtkuppeln / etc.
- Holzoberflächen/-decken
- Metalloberflächen/-decken
- Kunststoff-/Glasoberflächen
- Vordachuntersichten
- Trockenbaudecken
- sonstige oberflächenfertige Einbauten

Schutzbreite: = 1,0 m

Die Vergütung erfolgt nach Laufmetern, jedoch
ausschließlich, soweit es sich um besondere Leistungen
gemäß DIN 18350 handelt.
Menge: 5,000 m

**2.1.7 Schutzmaßnahmen TGA-Installationen, linear, Ø = 10 cm**
Schützen von längsorientierten haustechnischen
Installationen, horizontal und vertikal, während der
Putzarbeiten durch staubdichtes Abkleben mit geeignetem
Klebeband und Folie. Klebeband und Folie nicht
fleckend, nicht abfärbend und rückstands-/schadfrei
wieder entfernbar.

Die Leistung beinhaltet Herstellung, Vorhaltung und
Unterhaltung, sowie rückstandsfreier Abbruch und
Entsorgung aller Materialien nach Beendigung der
Arbeiten.

zu schützende Bauteile:
- Heizungsleitungen /Heizkörperanbindeleitungen, Ø bis
5 cm
- Einzelne Lüftungskanäle, Ø bis 10 cm
- Rohrleitungstrassen, Ø bis 10 cm
- sonstige längsorientierte Installationen, Ø bis 10 cm

Die Vergütung erfolgt nach Laufmetern, jedoch
ausschließlich, soweit es sich um besondere Leistungen
gemäß DIN 18350 handelt.
Menge: 20,000 m

**2.1.8 Schutzmaßnahmen TGA-Installationen, linear, Ø > 10cm; = 1,0 m**
Schützen von längsorientierten haustechnischen
Installationen, horizontal und vertikal, während der
Putzarbeiten durch staubdichtes Abkleben mit geeignetem
Klebeband und Folie. Klebeband und Folie nicht
fleckend, nicht abfärbend und rückstands-/schadfrei
wieder entfernbar.

Die Leistung beinhaltet Herstellung, Vorhaltung und
Unterhaltung, sowie rückstandsfreier Abbruch und
Entsorgung aller Materialien nach Beendigung der
Arbeiten.

zu schützende Bauteile, Ø > 10cm:
- Kabeltrassen,
- Lüftungskanäle,
- Rohrleitungstrassen,
- sonstige längsorientierte Installationen

Schutzbreite: = 1,0 m Abwicklung

Die Vergütung erfolgt nach Laufmetern, jedoch
ausschließlich, soweit es sich um besondere Leistungen
gemäß DIN 18350 handelt.
Menge: 20,000 m

**2.1.9 Schutzmaßnahmen Einbauten/Oberflächen, = 0,05 m²**
Schützen von oberflächenfertigen vertikalen und
horizontalen Bauteilen/Oberflächen/Einbauten während
der Putzarbeiten durch staubdichtes Abkleben mit
geeignetem Klebeband und Folie. Klebeband und Folie
nicht fleckend, nicht abfärbend und
rückstands-/schadfrei wieder entfernbar. Anschlüsse und
Stöße gerade fluchtend bzw. der Bauteilgeometrie
scharfkantig folgend abgeklebt. Randbereiche sauber
andrücken und freischneiden.

Die Leistung beinhaltet Herstellung, Vorhaltung und
Unterhaltung, sowie rückstandsfreier Abbruch und
Entsorgung aller Materialien nach Beendigung der
Arbeiten.

zu schützende Oberflächen:
- Fenster/Türen
- Elektrodosen
- ELT-Verteiler
- Heizkreislaufverteiler
- Leuchten
- Glasflächen
- Heizkörper
- sonstige oberflächenfertige Einbauten und Oberflächen

Abmessungen: bis = 0,05 m²

Die Vergütung erfolgt pro Stück, jedoch ausschließlich,
soweit es sich um besondere Leistungen gemäß DIN 18350
handelt.
Menge: 25,000 St

**2.1.10 Schutzmaßnahmen Einbauten/Oberflächen, > 0,05 = 0,25 m²**
Schützen von oberflächenfertigen
Bauteilen/Oberflächen/Einbauten während der
Putzarbeiten durch staubdichtes Abkleben mit geeignetem
Klebeband und Folie, wie vor beschrieben, jedoch

Abmessungen: > 0,05 = 0,25 m²

Die Vergütung erfolgt pro Stück, jedoch ausschließlich,
soweit es sich um besondere Leistungen gemäß DIN 18350
handelt.
Menge: 20,000 St

**2.1.11 Schutzmaßnahmen Einbauten/Oberflächen, > 0,25 = 0,5 m²**
Schützen von oberflächenfertigen
Bauteilen/Oberflächen/Einbauten während der
Putzarbeiten durch staubdichtes Abkleben mit geeignetem
Klebeband und Folie, wie vor beschrieben, jedoch

Abmessungen: > 0,25 = 0,5 m²

Die Vergütung erfolgt pro Stück, jedoch ausschließlich,
soweit es sich um besondere Leistungen gemäß DIN 18350
handelt.
Menge: 10,000 St

**2.1.12 Schutzmaßnahmen Einbauten/Oberflächen, > 0,5 = 1,0 m²**
Schützen von oberflächenfertigen
Bauteilen/Oberflächen/Einbauten während der
Putzarbeiten durch staubdichtes Abkleben mit geeignetem
Klebeband und Folie, wie vor beschrieben, jedoch

Abmessungen: > 0,5 = 1,0 m²

Die Vergütung erfolgt pro Stück, jedoch ausschließlich,
soweit es sich um besondere Leistungen gemäß DIN 18350
handelt.

Flächen > 1,0 m² werden nach m² mit den entsprechenden
Positionen dieses LV's abgerechnet.
Menge: 5,000 St

**2.1.13 Abkleben von Durchdringungen, = 20 cm**
Besonderer Schutz von durchdringenden Bauteilen,
Gegenständen, etc.
Mit rückstandsfrei wieder zu entfernender Folie inkl.
Klebeband sauber und staubdicht abkleben. Randbereiche
sauber andrücken und freischneiden.

Die Leistung beinhaltet Herstellung, Vorhaltung und
Unterhaltung, sowie rückstandsfreier Abbruch und
Entsorgung aller Materialien nach Beendigung der
Arbeiten.

Art der Durchdringungen:
z.B. Kabeltrassen, Wasser-, Heizungs- und
Lüftunsgrohre.
Durchmesser Durchdringung: 1 = 20 cm

Abrechnung pro einzelner Trasse oder Rohr/Kanal
Menge: 20,000 St

**2.1.14 Abkleben von Durchdringungen, > 20 = 50 cm**
Besonderer Schutz von durchdringenden Bauteilen,
Gegenständen, etc.
Mit rückstandsfrei wieder zu entfernender Folie inkl.
Klebeband sauber und staubdicht abkleben. Randbereiche
sauber andrücken und freischneiden.

Die Leistung beinhaltet Herstellung, Vorhaltung und
Unterhaltung, sowie rückstandsfreier Abbruch und
Entsorgung aller Materialien nach Beendigung der
Arbeiten.

Art der Durchdringungen:
z.B. Kabeltrassen, Wasser-, Heizungs- und
Lüftunsgrohre.
Durchmesser Durchdringung: > 20 = 50 cm

Abrechnung pro einzelner Trasse oder Rohr/Kanal
Menge: 20,000 St

**2.1.15 Abkleben von Durchdringungen, > 50 = 100 cm**
Besonderer Schutz von durchdringenden Bauteilen,
Gegenständen, etc.
Mit rückstandsfrei wieder zu entfernender Folie inkl.
Klebeband sauber und staubdicht abkleben. Randbereiche
sauber andrücken und freischneiden.

Die Leistung beinhaltet Herstellung, Vorhaltung und
Unterhaltung, sowie rückstandsfreier Abbruch und
Entsorgung aller Materialien nach Beendigung der
Arbeiten.

Art der Durchdringungen:
z.B. Kabeltrassen, Wasser-, Heizungs- und
Lüftunsgrohre.
Durchmesser Durchdringung: > 50 = 100 cm

Abrechnung pro einzelner Trasse oder Rohr/Kanal
Menge: 10,000 St

**2.1.16 Schutzmaßnahmen Bodenbelag**
Schützen von fertigen Oberflächen während der
Sanierungsarbeiten mit einem Schutzbelag nicht fleckend
und nicht abfärbend, Stöße überlappt, Wandanschlüsse
und Stöße abgeklebt.

Zu schützende Oberflächen: Parkett-, Linoleum- und
Teppichbelägen

Material: Abdeckvlies, PE-kaschiert, bzw. dicken Folien
(rutschhemmend)

Die Leistung beinhaltet Herstellung, Vorhaltung und
Unterhaltung, sowie rückstandsfreier Abbruch und
Entsorgung aller Materialien nach Beendigung der
Arbeiten.

Die Vergütung erfolgt nach Quadratmeter, jedoch
ausschließlich, soweit es sich um besondere Leistungen
gemäß DIN 18350 handelt.
Menge: 50,000 m2

**2.1.17 Fahrbares Arbeitsgerüst, bis 4,5 m Arbeitshöhe**
Fahrbares Arbeitsgerüst, DIN 4422, Lastklasse 3,
gleichmäßig verteilte Verkehrslast 2,00 kN/m²,
Arbeitshöhe: bis 4,5 m
Abrechnung pro Arbeitswoche

Das umsetzten des Fahrgerüstes ist im Einheitspreis zu
berücksichtigen und wird nicht gesondert vergütet.
Menge: 3,000 Wo

**2.1.18 Fahrbares Arbeitsgerüst, bis 6,0 m Arbeitshöhe**
Fahrbares Arbeitsgerüst, DIN 4422, Lastklasse 3,
gleichmäßig verteilte Verkehrslast 2,00 kN/m²,
Arbeitshöhe: bis 6,0 m
Abrechnung pro Arbeitswoche.

Das umsetzten des Fahrgerüstes im Einheitspreis zu
berücksichtigen und wird nicht gesondert vergütet.
Menge: 3,000 Wo

**2.1.19 Erstellen einer Dokumentation**
Erstellung und Übergabe der Dokumentation gemäß
"Zusätzlichen Technischen Vertragsbedingungen, 7.
Dokumentation"
Insbesondere beinhaltet dies:
- Inhaltsverzeichnis mit Unterteilung in Kapitel/Ordner
- Fachunternehmererklärung
- Fachbauleitererklärung
- Errichtererklärungen
- Übereinstimmungserklärungen
- Verwendbarkeitsnachweise (allgemeines
bauaufsichtliches Prüfzeugnis, allgemeine
bauaufsichtliche Zulassung; Zulassung im Einzelfall)
- Leistungserklärungen für Bauteile und Konstruktionen
mit CE-Kennzeichnung
- Produkt- und Sicherheitsdatenblätter
- Montage-/Einbauanleitungen
- Reinigungs- und Pflegehinweise
- Planunterlagen auf Basis der Werkplanung, in der
sämtliche Bauteile, Konstruktionen und Bauarten
eindeutig und lagegenau eingezeichnet sind, für welche
Verwendbarkeitsnachweise und Zulassungen insbesondere
in brandschutztechnischer Hinsicht gefordert sind.
Maßstab 1:50.

Die Unterlagen sind einfach als Ordner in Papierform,
sowie einfach digital auf USB-Stick oder Download-Link
abzugeben.
Menge: 1,000 St

#### 2.2 Abbrucharbeiten

**2.2.1 Bestandsputz anfräsen/abtragen 0,0 bis 5,0 mm**
Oberfläche des beschichteten Bestandsputzes
anfräsen/abtragen mit Putzfräse inkl. Absaugung des
Fräsguts,
Abfahren und fachgerecht entsorgen des abgetragenen
Putzes, die Entsorgungsgebühr wird separat vergütet,
Herstellern einer sauberen Fläche, frei von losem
Material und staubfrei.

Abtragtiefe: 0 bis 5 mm.
Abrechnung nach Quadratmeter.
Menge: 50,000 m2

**2.2.2 Bestandsputz abtragen 5,0 bis 15,0 mm**
Abtragen von beschichtetem Bestandsputz mit Putzfräse
inkl. Absaugung des Fräsguts bzw. als Handabbruch nach
Wahl des AN,
Abfahren und fachgerecht entsorgen des abgetragenen
Putzes, die Entsorgungsgebühr wird separat vergütet,
Herstellern einer sauberen Fläche, frei von losem
Material und staubfrei.

Abtragtiefe: 5 bis 15 mm.
Abrechnung nach Quadratmeter.
Menge: 10,000 m2

**2.2.3 Bestandsputz abtragen 15,0 bis 25,0 mm**
Abtragen von beschichtetem Bestandsputz mit Putzfräse
inkl. Absaugung des Fräsguts bzw. als Handabbruch nach
Wahl des AN,
Abfahren und fachgerecht entsorgen des abgetragenen
Putzes, die Entsorgungsgebühr wird separat vergütet,
Herstellern einer sauberen Fläche, frei von losem
Material und staubfrei.

Abtragtiefe: 15 bis 25 mm,
Abrechnung nach Quadratmeter.
Menge: 10,000 m2

#### 2.3 Untergrundvorbereitung, Putztäger, Profile

**2.3.1 Sinterbeläge entfernen**
Ziegel- und Betonuntergründe vollflächig mechanisch
bearbeiten und vorhandene Sinterbeläge entfernen, so
dass eine hinreichende Haftung der nachfolgenden
Haftgründe und Putzlagen gegeben ist.

Die Vergütung erfolgt nach Quadratmetern jedoch
ausschließlich, soweit es sich um besondere Leistungen
gemäß DIN 18350 Abs. 4.2.14 handelt.
Menge: 20,000 m2

**2.3.2 Putzhaftbrücke Kalk-Zement Putz, Bestandsputz**
Putzhaftbrücke auf mineralischer Basis, auf Wänden und
Decken, aufbringen. Für nachträglichen Kalk-Zement
Putzauftrag.

Untergrund: Bestandsmauerwerk/-putz, glatt oder rauh,

Angeb.Fabrikat:

.................................................
(vom Bieter auszufüllen)
Menge: 50,000 m2

**2.3.3 Putzhaftbrücke Kalk-Zement Putz, Beton**
Putzhaftbrücke auf Betonflächen/-wänden und Betondecken
aufbringen.
Für nachträglichen Kalk- / Kalk-Zement Putzauftrag.

Material: mineralisch
Putzgrund: glatt geschalter Beton, Spachtelungen

Angeb.Fabrikat:

.................................................
(vom Bieter auszufüllen)
Menge: 10,000 m2

**2.3.4 Putzhaftbrücke, mineralischer/organischer Putzgrund**
Spezialgrundierung als Putzhaftbrücke gemäß technischer
Erfordernis auf zu ver- bzw. überputzenden Untergründen
aufbringen,
Für nachträglichen Kalk-Zement / Kalk-Gips / Kalk
Putzauftrag.
Putzgrund:
- mineralischen und organischen Altputze
- mineralische und organische Untergründe

Angeb.Fabrikat:

.................................................
(vom Bieter auszufüllen)
Menge: 10,000 m2

**2.3.5 Putzhaftbrücke auf PS-Dämmung**
Putzträger als Haftbrücke für nachfolgende Putzarbeiten
auf Wandflächen, einschließlich erforderlicher
Befestigungsmittel und Armierungsgewebe anbringen.

Putzgrund: Polystyrol - Hartschaumplatten DIN EN 13163,
Perimeterdämmung, Deckenranddämmung, etc.

Angeb. Fabrikat:

.......................................................
.............
(vom Bieter auszufüllen)
Menge: 5,000 m2

**2.3.6 Putzhaftbrücke Fensteranschlussfolie**
Bauseitige Fensteranschlussfolien im Sturz- und
Leibungsbereich auf vollständige Verklebung überprüfen.
Aufbringen einer Putzhjaftbrücke für nachfolgende
Putzarbeiten.

Material: mineralischen Kratzspachtelung als
Putzhaftbrücke

Angeb.Fabrikat:

.................................................
(vom Bieter auszufüllen)
Menge: 210,000 m

**2.3.7 Putzhaftbrücke, Kalk-Zement-Putz, längsorientiert, = 25 cm**
Putzhaftbrücke auf mineralischer Basis, auf Wänden und
Decken, aufbringen. Für nachträglichen Kalk-Zement
Putzauftrag. Ausführung auf längsorientierten Bauteilen
vertikal und horizontal.

Untergrund:
Stahlbeton/Ziegelmauerwerk/Mischmauerwerk/Altputz im
Bestand und an Neubauteilen, horizontal und vertikal
Leibungen, Stützen, Pfeiler, Vorlagen, Wandenden,
Unterzügen,
Lisenen, Abtreppungen, Ablagen, Abdeckungen und
dergleichen
Bauteilbreite: = 25 cm
Abrechnung nach Längenmaß.
Menge: 20,000 m

**2.3.8 Putzhaftbrücke, Kalk-Zement-Putz, längsorientiert, > 25 = 50 cm**
Putzhaftbrücke auf mineralischer Basis, auf Wänden und
Decken, aufbringen. Für nachträglichen Kalk-Zement
Putzauftrag. Ausführung auf längsorientierten Bauteilen
vertikal und horizontal, jedoch
Bauteilbreite: > 25 = 50 cm
Menge: 30,000 m

**2.3.9 Putzhaftbrücke, Kalk-Zement-Putz, längsorientiert, > 50 = 75 cm**
Putzhaftbrücke auf mineralischer Basis, auf Wänden und
Decken, aufbringen. Für nachträglichen Kalk-Zement
Putzauftrag. Ausführung auf längsorientierten Bauteilen
vertikal und horizontal, jedoch
Bauteilbreite: > 50 = 100 cm
Menge: 30,000 m

**2.3.10 Putzhaftbrücke, Kalk-Zement-Putz, längsorientiert, > 75 = 100 cm**
Putzhaftbrücke auf mineralischer Basis, auf Wänden und
Decken, aufbringen. Für nachträglichen Kalk-Zement
Putzauftrag. Ausführung auf längsorientierten Bauteilen
vertikal und horizontal, jedoch
Bauteilbreite: > 75 = 100 cm
Menge: 10,000 m

**2.3.11 Putzhaftbrücke, Kalk-Zement-Putz, = 0,02 m²**
Untergrundvorbehandlung und Haftbücke/Vorspritz, in
Innenräumen einschließlich Feuchträumen.

Ausführung für nach Putzauftrag, DIN 18550: PII
Untergrund:
Stahlbeton/Ziegelmauerwerk/Mischmauerwerk/Altputz im
Bestand und an Neubauteilen, horizontal und vertikal

Die Flächen sind vorher von losen Bestandteilen
mechanisch zu säubern. Spreizdübel aus PVC oder Metall,
Holzdübel, Gardinenhülsen, Bolzen u.ä. entfernen und
entsorgen, incl. Schließen der Löcher.

Einzelfläche: = 0,02 m²
Menge: 30,000 St

**2.3.12 Putzhaftbrücke, Kalk-Zement-Putz,, > 0,02 = 0,10 m²**
Untergrundvorbehandlung und Haftbücke/Vorspritz, in
Innenräumen einschließlich Feuchträumen, wie vor
beschrieben jedoch:

Einzelfläche: > 0,02 = 0,10 m²
Menge: 20,000 St

**2.3.13 Putzhaftbrücke, Kalk-Zement-Putz, > 0,10 = 0,25 m²**
Untergrundvorbehandlung und Haftbücke/Vorspritz, in
Innenräumen einschließlich Feuchträumen, wie vor
beschrieben jedoch:

Einzelfläche: > 0,1 = 0,25 m²
Menge: 10,000 St

**2.3.14 Putzhaftbrücke, Kalk-Zement-Putz, > 0,25 = 0,5 m²**
Untergrundvorbehandlung und Haftbücke/Vorspritz, in
Innenräumen einschließlich Feuchträumen, wie vor
beschrieben jedoch:

Einzelfläche: > 0,25 = 0,5 m²
Menge: 10,000 St

**2.3.15 Putzhaftbrücke, Kalk-Zement-Putz, > 0,5 = 1,0 m²**
Untergrundvorbehandlung und Haftbücke/Vorspritz, in
Innenräumen einschließlich Feuchträumen, wie vor
beschrieben jedoch:

Einzelfläche: > 0,5 = 1,0 m²
Menge: 3,000 St

**2.3.16 Putzhaftbrücke, Kalk-Zement-Putz, > 1,0 = 1,5 m²**
Untergrundvorbehandlung und Haftbücke/Vorspritz, in
Innenräumen einschließlich Feuchträumen, wie vor
beschrieben jedoch:

Einzelfläche: > 1,0 = 1,5 m²
Menge: 2,000 St

**2.3.17 Putzhaftbrücke, Kalk-Zement-Putz, > 1,5 = 2,0 m²**
Untergrundvorbehandlung und Haftbücke/Vorspritz, in
Innenräumen einschließlich Feuchträumen, wie vor
beschrieben jedoch:

Einzelfläche: > 1,5 = 2,0 m²
Menge: 1,000 St

**2.3.18 Putzhaftbrücke, Kalk-Zement-Putz, > 2,0 = 2,5 m²**
Untergrundvorbehandlung und Haftbücke/Vorspritz, in
Innenräumen einschließlich Feuchträumen, wie vor
beschrieben jedoch:

Einzelfläche: > 2,0 = 2,5 m²
Menge: 5,000 St

**2.3.19 Untergrundverfestigung, mineralischer/organischer Putzgrund**
Spezialgrundierung /Tiefgrund zur
Untergrundverfestigung und als Putzhaftbrücke gemäß
technischer Erfordernis auf zu ver- bzw. überputzenden
Untergründen aufbringen,
Für nachträglichen Kalk-Zement / Kalk-Gips / Kalk
Putzauftrag.
Putzgrund:
- mineralischen und organischen Altputze
- mineralische und organische Untergründe

Angeb.Fabrikat:

.................................................
(vom Bieter auszufüllen)
Menge: 50,000 m2

**2.3.20 Kalk-Zement Vorspritzwurf, volldeckend**
Aufbringen eines Spritzwurfs, für eine verbesserte
Haftung und Vereinheitlichung des Putzuntergrundes.

DIN EN 998-1: CS IV
Material: Kalk-Zement-Putz
1-Lagen-Vorspritzputz
Größtkorn; max. 4 mm
Brandverhalten: A1, nicht brennbar
Putzgrund: Ziegelmauerk, Mischmauerwerk
Deckungsgrad: 100 % der Fläche
Nachbehandlung: mind. 2 Tage ausreichend feucht halten

Einbauort: Wände

Angebotenes Fabrikat,

........................................
(vom Bieter auszufüllen)
Menge: 10,000 m2

**2.3.21 Zement Vorspritzwurf, Deckung 60%**
Aufbringen eines netzförmigen Spritzwurfs, für eine
verbesserte Haftung und Vereinheitlichung des
Putzuntergrundes.

DIN EN 998-1: CS IV
Material: Zement-Mörtel
dünnflüssiger Vorspritzbewurf
Größtkorn; max. 4 mm
Brandverhalten: A1, nicht brennbar
Putzgrund: Beton, Zementputz
Deckungsgrad: ca. 60 % der Fläche

Einbauort: Wände

Angebotenes Fabrikat,

........................................
(vom Bieter auszufüllen)
Menge: 10,000 m2

**2.3.22 Installationsschlitze schließen, = 5 cm**
Installationsschlitz satt mit Schlitz- und
Verfüllmörtel auswerfen, und eben abziehen.

DIN EN 998-1: LW, CS II, W0
Material: Kalk-Zement-Mörtel, geeignet für nachfolgende
Putzarbeiten
Brandverhalten: A1, nicht brennbar
Putzgrund: Ziegelmauerwerk, Mischmauerwerk, Stahlbeton

Schlitzbreite: = 5 cm

Die Vergütung erforderlicher Putzträger und Armierungen
erfolgt mit separater Position
Menge: 40,000 m

**2.3.23 Installationsschlitze schließen, > 5 cm = 15 cm**
Installationsschlitz satt mit Schlitz- und
Verfüllmörtel auswerfen, und eben abziehen wie vor
beschrieben, jedoch.

Schlitzbreite: > 5 = 15 cm
Menge: 15,000 m

**2.3.24 Installationsschlitze schließen, > 15 cm = 25 cm**
Installationsschlitz satt mit Schlitz- und
Verfüllmörtel auswerfen, und eben abziehen wie vor
beschrieben, jedoch.

Schlitzbreite: > 15 = 25 cm
Menge: 10,000 m

**2.3.25 Putzträger, Rippenstreckmetall, 15 = 30 cm**
Rippenstreckmetall aus Stahl zur Überbrückung von Fugen
und Spalten zwischen unterschiedlichen Baustoffen, an
rissgefährdeten Untergründen, wie z.B. labile
Untergründe, Bereiche mit Materialwechsel im
Untergrund, etc. an Wänden und Untersichten im
Innenbereich einschließlich Haftmörtel,
Befestigungselementen und Zubehör montieren.

Material: Stahlblech, verzinkt

Breite: 15 = 30 cm
Menge: 75,000 m

**2.3.26 Putzträger, Rippenstreckmetall, > 30 = 60 cm**
Rippenstreckmetall aus Stahl zur Überbrückung von Fugen
und Spalten zwischen unterschiedlichen Baustoffen, an
rissgefährdeten Untergründen, wie z.B. labile
Untergründe, Bereiche mit Materialwechsel im
Untergrund, etc. an Wänden und Untersichten im
Innenbereich einschließlich Haftmörtel,
Befestigungselementen und Zubehör montieren.

Material: Stahlblech, verzinkt

Breite: > 30 = 60 cm
Menge: 25,000 m

**2.3.27 Armierungsgewebe, Innen, flächig**
Armierungsgewebe an rissgefährdeten Untergründen, wie
z.B. labile Untergründe, Bereiche mit Materialwechsel
im Untergrund, etc. anbringen und in nachfolgende
Innenputze einbetten und deckend überspachteln/putzen.
Einschließlich erforderlichem Mörtelbett/Unterputz,
soweit technisch zusätzlich zu nachfolgenden
Innenputzen erforderlich.

Material: Glasgittergewebe, alkalibeständig
Maschenweite: 4 x 4 mm
Menge: 25,000 m2

**2.3.28 Armierungsgewebe, Innen, = 50 cm**
Armierungsgewebe an rissgefährdeten Untergründen, wie
z.B. labile Untergründe, Bereiche mit Materialwechsel
im Untergrund, etc. anbringen und in nachfolgende
Innenputze einbetten und deckend überspachteln/putzen.
Einschließlich erforderlichem Mörtelbett/Unterputz,
soweit technisch zusätzlich zu nachfolgenden
Innenputzen erforderlich.

Material: Glasgittergewebe, alkalibeständig
Maschenweite: 4 x 4 mm

Ausführungsbreite: = 50 cm
Menge: 100,000 m

**2.3.29 Armierungsgewebe, Innen, > 50 = 100 cm**
Armierungsgewebe an rissgefährdeten Untergründen, wie
z.B. labile Untergründe, Bereiche mit Materialwechsel
im Untergrund, etc. anbringen, wie vor beschrieben,
jedoch

Ausführungsbreite: > 50 = 100 cm
Menge: 25,000 m

**2.3.30 Diagonalarmierung an Öffnungsecken**
Diagonalarmierung aus Glasgewebe-Formteilen an allen
Gebäudeöffnungsecken anbringen
Aufbringen und einbetten im Zuge Grundputzausführung
bzw. einer Armierungsspachtelung.
Systemzugehörig zu nach beschriebener Armierungsschicht

Abmessung: mind. 250 x 350 bis 330 x 545 mm
mit eingeschnittenem Eckausschnitt
Maschenweite: 4 x 4 mm
Verbrauch: 1 St/Ecke
Menge: 15,000 St

**2.3.31 Gewebeeckwinkel Leibungen/Ecken**
Gewebearmierung an Gebäudekanten oder Kanten von
Öffnungsleibungen
anbringen.
Die Eckwinkel sind ist vollflächig in die
Armierungsschicht einzubetten, sowie lot- und
fluchtrecht auszurichten.
Systemzugehörig zu nach beschriebener Armierungsschicht

Material: Glasgittergewebe, alkalibeständig, mit
PVC-Eckwinkel, weiß
Maschenweite: 4 x 4 mm bis 6 x 6 mm nach techn.
Erfordernis
Schenkellängen 100 / 150 mm
Geeignet für Außenbereich; UV-beständig
Menge: 20,000 m

**2.3.32 Kantenprofil, Stahl verzinkt, innen**
Kantenprofil als verdeckte Putzkante an
Wandecken/-kanten es zu verputzenden Untergrund
aufbringen, absolut fluchtend, inkl.
Befestigungselementen und Zubehör. Ansetzen auf Mörtel-
oder Gipsbatzen, entsprechend nachfolgendem
Putzmaterial.

Material: Stahl mit erhöhter Zinkauflage
Kante: gerundet
Putzdicke: ab 10 bis 15 mm gemäß Putzdicke der nach
beschriebenen Innenputze

Richtfabrikate: z.B. Protektor Kantenprofil Nr. 1005
oder gleichwertig

Angeb.Fabrikat:

.................................................
(vom Bieter auszufüllen)
Menge: 20,000 m

**2.3.33 Drahtrichtwinkel, Stahl verzinkt, innen + außen**
zur Erstellung verdeckter Putzkanten an
Wandecken/-kanten es zu verputzenden Untergrundes
aufbringen, absolut fluchtend, inkl.
Befestigungselementen und Zubehör. Ansetzen auf Mörtel-
oder Gipsbatzen, entsprechend nachfolgendem
Putzmaterial.

Material: Stahl verzinkt
Putzdicke: ab 15 mm gemäß Putzdicke der nach
beschriebenen Putze

Richtfabrikat: z.B. Protektor Kantenprofil Nr. 11511
oder gleichwertig

Angeb.Fabrikat:

.................................................
(vom Bieter auszufüllen)
Menge: 10,000 m

**2.3.34 Bewegungsfugenprofil, Stahl verzinkt, Fläche, innen + außen**
Putzprofil über Bewegungsfugen des es zu verputzenden
Untergrund aufbringen und in vor beschriebene Putzlagen
einbetten, absolut fluchtend, mit Befestigungselementen
und Zubehör

Ausführung in der Fläche

Material: Stahl verzinkt, Mittelteil aus Weich-PVC,
weiß
Putzdicke: ab 14 mm gemäß Putzdicke der nach
beschriebenen Putze
Bewegungsaufnahme +/- 1,5 mm

Richtfabrikat: Protektor Bewegungsfugenprofil Nr. 7503

oder gleichwertig

Angeb.Fabrikat:

.................................................
(vom Bieter auszufüllen)
Menge: 15,000 m

**2.3.35 Bewegungsfugenprofil, Stahl verzinkt, Fläche/Ecke, innen + außen**
Putzprofil über Bewegungsfugen des es zu verputzenden
Untergrundd aufbringen und in vor beschriebene
Putzlagen einbetten, absolut fluchtend, mit
Befestigungselementen und Zubehör

Ausführung in der Fläche und im Inneneck

Material: Stahl verzinkt, Mittelteil aus Weich-PVC,
weiß
Putzdicke: ab 14 mm gemäß Putzdicke der nach
beschriebenen Putze
Bewegungsaufnahme + 4 mm / - 3 mm

Richtfabrikat: Protektor Bewegungsfugenprofil Nr. 7523

oder gleichwertig

Angeb.Fabrikat:

.................................................
(vom Bieter auszufüllen)
Menge: 10,000 m

**2.3.36 Vertikale und horizontale Bewegungsfuge, PU**
Abdichten von Wandfugen gemäß DIN 18540,
Einschließlich Fugenvorbereitung und Hinterfüllung

Material: Dichtstoff auf Polyurethanbasis
Farbton: weiß oder grau nach Wahl des AG
Nennfugenbreite: bis 25 mm
Fugenbewegung: max. +- 10%
Gesamtfugentiefe: bis ca. 20 mm

Angebotenes Fabrikat,

........................................
(vom Bieter auszufüllen)
Menge: 15,000 m

**2.3.37 Leibungsanschlussprofil, innen + außen**
Anputzprofil aus Kunststoff für Leibungsanschluss von
Fenster- und Außentürleibungen der Innen- und
Außenwände, waag- und lotrecht absolut fluchtend, auf
Gehrung geschnitten, mit Befestigungselementen und
Zubehör montieren.
Ausführung: Schutzlippe und abreißbarer Klebelasche für
Folienabdeckung

Richtfabrikat: z.B. Protektor APU-Leiste Nr. 3712
oder gleichwertig

Angeb. Fabrikat:

.................................................
(vom Bieter auszufüllen)
Menge: 210,000 m

**2.3.38 An-und Abschlussprofil, Stahlverzinkt, innen**
Abschlussprofil als sichtbarer Putzabschluss an
Materialübergängen, Wandenden, etc. auf zu verputzenden
Untergrund aufbringen und in vor beschriebene
Putzlagen, absolut waag- und lotrecht fluchtend, auf
Gehrung geschnitten, inkl. Befestigungselementen und
Zubehör.

Material: Stahl verzinkt
Kante: schmal, leicht gerundet
Putzdicke: ab 14 mm nach Erfordernis

Richtfabrikat: z.B. Protektor Putzprofil Nr. 1321
oder gleichwertig

Angeb.Fabrikat:

.................................................
(vom Bieter auszufüllen)
Menge: 5,000 m

**2.3.39 Abschlussprofil, Stahl verzinkt, innen**
Abschlussprofil als sichtbarer Putzabschluss an
Materialübergängen, Wandenden, etc. auf zu verputzenden
Untergrund aufbringen und in vor beschriebene Putzlagen
einbetten, absolut waag- und lotrecht fluchtend, auf
Gehrung geschnitten, inkl. Befestigungselementen und
Zubehör.

Material: Stahl mit erhöhter Zinkauflage
Kante: schmal, leicht gerundet
Putzdicke: ab 10 bis 15 mm gemäß Putzdicke der nach
beschriebenen Innenputze

Richtfabrikat: Protektor Putzprofil Nr. 1210, 1211
oder gleichwertig

Angeb.Fabrikat:

.................................................
(vom Bieter auszufüllen)
Menge: 15,000 m

**2.3.40 Fugendichtband (Kompriband)**
Liefern und einlegen selbstklebendes, vorkomprimiertes
Fugendichtband, Einbau nach Herstellervorschrift an
angrenzenden Bauteilen/Materialwechsel.
Die Armierungs- und Putzschicht ist vom angrenzenden
Bauteil zu trennen.
Fugendichtband 2D - 15 / 3 - 9 mm

Angeb.Fabrikat:

.................................................
(vom Bieter auszufüllen)
Menge: 5,000 m

**2.3.41 Putzbretter, Wandöffnungen, 76 bis 126 x 201 bis 226 cm, 11,5-24 cm**
Einbauen von Putzbrettern in Wandöffnungen incl.
Querverstrebungen als Anschlag beim Anputzen von
unverputzten Öffnungsleibungen und Stürzen

Türbreite: 76 bis 126 cm
Leibungsbreite: 11,5 bis 24 cm
Öffnungshöhe: 201 bis 226 cm
Wandbreite: 11,5 bis 24 cm

Die Leistung beinhaltet Herstellung, Vorhaltung und
Unterhaltung, sowie rückstandsfreier Abbruch und Abfuhr
aller Materialien nach Beendigung der Arbeiten.

Abrechnung pro Wandöffnung für beide Leibungsseiten und
Sturz
Menge: 6,000 St

**2.3.42 Putzbretter, Wandöffnungen, > 126 bis 201 x 201 bis 226 cm, 11,5-24 cm**
Einbauen von Putzbrettern in Wandöffnungen incl.
Querverstrebungen als Anschlag beim Anputzen von
unverputzten Öffnungsleibungen und Stürzen

Türbreite: > 126 bis 201 cm
Leibungsbreite: 11,5 bis 24 cm
Öffnungshöhe: 201 bis 226 cm
Wandbreite: 11,5 bis 24 cm

Die Leistung beinhaltet Herstellung, Vorhaltung und
Unterhaltung, sowie rückstandsfreier Abbruch und Abfuhr
aller Materialien nach Beendigung der Arbeiten.

Abrechnung pro Wandöffnung für beide Leibungsseiten und
Sturz
Menge: 2,000 St

**2.3.43 Putzbretter, Wandöffnungen, > 201 bis 251 x 201 bis 226 cm, 11,5-24 cm**
Einbauen von Putzbrettern in Wandöffnungen incl.
Querverstrebungen als Anschlag beim Anputzen von
unverputzten Öffnungsleibungen und Stürzen

Türbreite: > 201 bis 251 cm
Leibungsbreite: 11,5 bis 24 cm
Öffnungshöhe: 201 bis 226 cm
Wandbreite: 11,5 bis 24 cm

Die Leistung beinhaltet Herstellung, Vorhaltung und
Unterhaltung, sowie rückstandsfreier Abbruch und Abfuhr
aller Materialien nach Beendigung der Arbeiten.

Abrechnung pro Wandöffnung für beide Leibungsseiten und
Sturz
Menge: 1,000 St

#### 2.4 Innenputz

*Hinweis*
Die Putzhöhe im Gebäude beträgt bis zu 6,0 m. Der
entsprechende Aufwand ist in die nachfolgenden
Positionen einzurechnen und mit diesen abgegolten.
Gerüste für Arbeiten über 3,5 m Arbeitshöhe werden
separat vergütet.

Die nachfolgend beschriebenen Putze werden sowohl auf
Neubauteilen aus Stahlbeton und Hochlochziegel, als
auch im Bestand auf Stahlbeton und Mischmauerwerk
ausgeführt. Zur Vereinfachung der Abrechnung wird auf
eine getrennte Ausweisung der Leistungen verzichtet.
Entsprechender Aufwand ist in die nachfolgenden
Positionen einzukalkulieren und mit diesen abgegolten.

Sämtliche Putze sind oberflächen- bzw. malerfertig
herzustellen.

Die herzustellende Oberflächenqualität der
Putzoberflächen ist Qualitätsstufe 2 (Q2), soweit in
den einzelnen Positionen nicht abweichend definiert.

**2.4.1 Innenputzsystem P II, Zweilagenputz, Wände**
Innenputzsystem, mineralisch gebunden. Ausführung für
übliche Beanspruchung, einschl. aller Vorarbeiten.

DIN V 18550: PII
DIN EN 998-1: Normalputz GP, CS II, W 2
Putzgrund: Ziegelmauerwerk/Beton
Material: Kalk-Zement - Putz
Zweilagenputz
Körnung: 1 mm
Brandverhalten: A1, nicht brennbar
Farbton: weiß
Putzdicke: mind. 15 mm
Struktur/Oberfläche: gefiltzt bzw. gerieben (unter
Fliesen)
Einbauort: Wände

Im Einheitspreis außerdem enthalten sind: Versetzen von
leichten Putzprofilen als Putzlehren in der Fläche,
Material: Edelstahl

Angeb.Fabrikat:

.................................................
(vom Bieter auszufüllen)
Menge: 320,000 m2

**2.4.2 Deckenputzsystem P II, Zweilagenputz, Decken**
Innenputzsystem, mineralisch gebunden. Ausführung für
übliche Beanspruchung, einschl. aller Vorarbeiten, wie
vor beschrieben, jedoch

DIN V 18550: PII
DIN EN 998-1: Normalputz GP, CS II, W 2
Einbauort: Betondecken und Treppenuntersichten.
Menge: 25,000 m2

**2.4.3 Zulage erhöhte Putzdicke P II, 10 mm**
Zulage für die Ausführung des vor beschriebenen
Kalk-Zement-Putzes, 15 mm Putzdicke, mit erhöhter
Schichtdicke
Mehrschichtdicke: 10 mm (Gesamtputzdicke: 25 mm)
Die Vergütung erfolgt für Materialverbrauch und
Ausführung in mehreren Arbeitsgängen

Aufmaß hat vor Ausführung in gemeinsamen Aufmaß mit der
Bauüberwachung zu erfolgen, ansonsten besteht kein
Vergütungsanspruch.
Menge: 25,000 m2

**2.4.4 Innenbauteile, längsorientiert, = 25 cm**
Innenputzsystem gemäß vorbeschriebenen Positionen,
jedoch einputzen von
Leibungen, Stützen, Pfeiler, Vorlagen, Wandenden,
Unterzügen,
Lisenen, Abtreppungen, Ablagen, Abdeckungen und
dergleichen
Ausführung vertikal und horizontal
Bauteilbreite: = 25 cm
Abrechnung nach Längenmaß.
Menge: 20,000 m

**2.4.5 Innenbauteile, längsorientiert, > 25 = 50 cm**
Innenputzsystem gemäß vorbeschriebenen Positionen,
jedoch einputzen von
Leibungen, Stützen, Pfeiler, Vorlagen, Wandenden,
Unterzügen,
Lisenen, Abtreppungen, Ablagen, Abdeckungen und
dergleichen
Ausführung vertikal und horizontal
Bauteilbreite: > 25 = 50 cm
Abrechnung nach Längenmaß.
Menge: 30,000 m

**2.4.6 Innenbauteile, längsorientiert, > 50 = 75 cm**
Innenputzsystem gemäß vorbeschriebenen Positionen,
jedoch einputzen von
Leibungen, Stützen, Pfeiler, Vorlagen, Wandenden,
Unterzügen,
Lisenen, Abtreppungen, Ablagen, Abdeckungen und
dergleichen
Ausführung vertikal und horizontal
Bauteilbreite: > 50 = 75 cm
Abrechnung nach Längenmaß.
Menge: 30,000 m

**2.4.7 Innenbauteile, längsorientiert, > 75 = 100 cm**
Innenputzsystem gemäß vorbeschriebenen Positionen,
jedoch einputzen von
Leibungen, Stützen, Pfeiler, Vorlagen, Wandenden,
Unterzügen,
Lisenen, Abtreppungen, Ablagen, Abdeckungen und
dergleichen
Ausführung vertikal und horizontal
Bauteilbreite: > 75 = 100 cm
Abrechnung nach Längenmaß.
Menge: 10,000 m

**2.4.8 Putzergänzung / Neuputz, P II, Innenputz, = 0,02 m²**
Mit Kalk-Zementputz verputzen von Beschädigungen /
Ergänzungen bzw. Kleinflächen, in Innenräumen
einschließlich Feuchträumen.

DIN 18550: PII
DIN EN 998-1: Leichtputz LW, CS II, W 2
Material: Kalk-Zement-Putz, faserarmiert
1 bis 2 Lagen als Grund- und Oberputz, Lagenanzahl nach
techn. Erfordernis
Putzdicke: ca. 15 mm
Putzgrund:
Stahlbeton/Hochlochziegel/Mischmauerwerk/Altputz im
Bestand und als Neubauteil
Struktur: gefilzt bzw. gemäß umgebendem Bestand

Einzelfläche: = 0,02 m²
Menge: 30,000 St

**2.4.9 Putzergänzung / Neuputz, P II, Innenputz, > 0,02 = 0,10 m²**
Mit Kalk-Zementputz/Kalk-Gipsputz verputzen von
Beschädigungen / Ergänzungen bzw. Kleinflächen wie vor
beschrieben jedoch:

Einzelfläche: > 0,02 = 0,10 m²
Menge: 20,000 St

**2.4.10 Putzergänzung / Neuputz, P II, Innenputz, > 0,10 = 0,25 m²**
Mit Kalk-Zementputz/Kalk-Gipsputz verputzen von
Beschädigungen / Ergänzungen bzw. Kleinflächen wie vor
beschrieben jedoch:

Einzelfläche: > 0,1 = 0,25 m²
Menge: 10,000 St

**2.4.11 Putzergänzung / Neuputz, P II, Innenputz, > 0,25 = 0,5 m²**
Mit Kalk-Zementputz/Kalk-Gipsputz verputzen von
Beschädigungen / Ergänzungen bzw. Kleinflächen wie vor
beschrieben jedoch:

Einzelfläche: > 0,25 = 0,5 m²
Menge: 10,000 St

**2.4.12 Putzergänzung / Neuputz, P II, Innenputz, > 0,5 = 1,0 m²**
Mit Kalk-Zementputz/Kalk-Gipsputz verputzen von
Beschädigungen / Ergänzungen bzw. Kleinflächen wie vor
beschrieben jedoch:

Einzelfläche: > 0,5 = 1,0 m²
Menge: 3,000 St

**2.4.13 Putzergänzung / Neuputz, P II, Innenputz, > 1,0 = 1,5 m²**
Mit Kalk-Zementputz/Kalk-Gipsputz verputzen von
Beschädigungen / Ergänzungen bzw. Kleinflächen wie vor
beschrieben jedoch:

Einzelfläche: > 1,0 = 1,5 m²
Menge: 2,000 St

**2.4.14 Putzergänzung / Neuputz, P II, Innenputz, > 1,5 = 2,0 m²**
Mit Kalk-Zementputz/Kalk-Gipsputz verputzen von
Beschädigungen / Ergänzungen bzw. Kleinflächen wie vor
beschrieben jedoch:

Einzelfläche: > 1,5 = 2,0 m²
Menge: 1,000 St

**2.4.15 Putzergänzung / Neuputz, P II, Innenputz, > 2,0 = 2,5 m²**
Mit Kalk-Zementputz/Kalk-Gipsputz verputzen von
Beschädigungen / Ergänzungen bzw. Kleinflächen wie vor
beschrieben jedoch:

Einzelfläche: > 2,0 = 2,5 m²
Menge: 5,000 St

**2.4.16 Zulage Innenputz freie Kantenausbildung**
Zulage für vor beschriebene Innenputzsysteme für
Mehraufwand der freien Kantenausbildung ohne
Kantprofile im Bereich von Wandkanten und
Öffnungsleibungen
Ausführung geradlinig horizontal und vertikal
fluchtend, ohne Grate und Überstände

Die Vergütung erfolgt einmalig für alle Arbeitsgänge
zur Herstellung des Innenputzes, inkl. Vorarbeiten
Haftgründen und Armierungen.
Menge: 20,000 m

**2.4.17 Dehnfugenband**
Anbringen eines selbstklebenden Dehnfugenbandes im Zuge
der vor beschriebenen Putzarbeiten an angrenzende
Bauteile/Materialwechsel zur Herstellung von
spannungsfreien Putzanschlüssen und Bewegungsfugen im
Innenbereich.

Einschließlich putzbündiges abschneiden des
Dehnfugenbandes nach Fertigstellung der obersten
Putzschicht.

Material: geschlossenzelliger vernetzter PE-Schaum
Dicke: ca. 3 mm
Breite: mind. 30 mm

Untergrund Putzanschluss:
- Holzoberflächen
- Trockenbauoberflächen
- Metalloberflächen
- sonstige oberflächenfertige Bauteile

Angeb.Fabrikat:

.................................................
(vom Bieter auszufüllen)
Menge: 10,000 m

**2.4.18 Kellenschnitt**
Kellenschnitt in vor beschriebenen Putzen in
Stoßbereichen verschiedener Bauteile,  an Decken,
Wänden und Holzbauteilen herstellen.
Menge: 30,000 m

**2.4.19 Anpassen Putz an Durchdringungen, Ø = 10 cm**
Exaktes Anpassen und Anarbeiten der Putzflächen an
angrenzende Bauteile; Herstellen von luftdichten
Anschlüssen an angrenzende bzw. Putz durchdringende
Einbauteile, Installationen und Bauteile.

Die Vergütung erfolgt einmalig für alle Arbeitsgänge
zur Herstellung des Innenputzes an der jeweiligen
Durchdringung.

Abmessung Durchdringung/Einbauteil: Ø = 10 cm

Anrechnung pro Stück

Die Vergütung erfolgt nur, soweit es sich um eine
besondere Leistung nach DIN ATV Absatz 4.2.18 und
4.2.35 handelt.
Menge: 25,000 St

**2.4.20 Anpassen Putz an Durchdringungen, Ø > 10 = 50 cm**
Exaktes Anpassen und Anarbeiten der Putzflächen an
angrenzende Bauteile; Herstellen von luftdichten
Anschlüssen an angrenzende bzw. Putz durchdringende
Einbauteile, Installationen und Bauteile.

Die Vergütung erfolgt einmalig für alle Arbeitsgänge
zur Herstellung des Innenputzes an der jeweiligen
Durchdringung.

Abmessung Durchdringung/Einbauteil: Ø > 10 = 50 cm

Anrechnung pro Stück

Die Vergütung erfolgt nur, soweit es sich um eine
besondere Leistung nach DIN ATV Absatz 4.2.18 und
4.2.35 handelt.
Menge: 20,000 St

**2.4.21 Anpassen Putz an Durchdringungen, Ø > 50 = 100 cm**
Exaktes Anpassen und Anarbeiten der Putzflächen an
angrenzende Bauteile; Herstellen von luftdichten
Anschlüssen an angrenzende bzw. Putz durchdringende
Einbauteile, Installationen und Bauteile.

Die Vergütung erfolgt einmalig für alle Arbeitsgänge
zur Herstellung des Innenputzes an der jeweiligen
Durchdringung.

Abmessung Durchdringung/Einbauteil: Ø > 50 = 100 cm;
Anpassungslänge: < 1,0 m (Ansonsten Abrechnung nach
Laufmetern in separater Position)

Anrechnung pro Stück

Die Vergütung erfolgt nur, soweit es sich um eine
besondere Leistung nach DIN ATV Absatz 4.2.18 und
4.2.35 handelt.
Menge: 15,000 St

**2.4.22 Anpassen Putz an angrenzende Bauteile**
Exaktes Anpassen und Anarbeiten der Putzflächen an
angrenzende Bauteile; Herstellen von luftdichten
Anschlüssen an angrenzende Einbauteile, Installationen
und Bauteile.

Die Vergütung erfolgt einmalig für alle Arbeitsgänge
zur Herstellung des Innenputzes.

Anrechnung nach Laufmetern

Die Vergütung erfolgt nur, soweit es sich um eine
besondere Leistung nach DIN ATV Absatz 4.2.18 und
4.2.35 handelt.
Menge: 15,000 m

**2.4.23 Anpassen Putz an Treppenstufen**
Exaktes Anpassen und Anarbeiten der Putzflächen an
Tritt- und Setzstufen von geradläufigen und halb- bzw.
viertel-gewendelten Treppenläufen.
Anpassen an fertige Beläge oder Trittschalldämmung.

Die Vergütung erfolgt einmalig für alle Arbeitsgänge
zur Herstellung des Innenputzes.

Anrechnung pro Stufenseite (Tritt-und Setzstufe als
eine Einheit)

Die Vergütung erfolgt nur, soweit es sich um eine
besondere Leistung nach DIN ATV Absatz 4.2.18 und
4.2.35 handelt.
Menge: 36,000 St

**2.4.24 Eingeschränkter Arbeitsraum, TGA-Installationen, linear, = 50 cm**
Zulage für den Mehraufwand bei der Erstellung des
Innenputzes aufgrund eines eingeschränkten Arbeitsraums
hinter TGA-Installationen, wie z.B. Heizungsleitungen,
Kabeltrassen, Lüftungskanäle, etc.

Die Vergütung erfolgt einmalig für alle Arbeitsgänge
zur Herstellung des Innenputzes.

Breite TGA-Inst. rechtwinkelig zur Putzgrundoberfläche:
= 50 cm

Die Vergütung erfolgt erst ab einem Abstand der
TGA-Installatioen zur Vorderkante des Putzgrundes
kleiner 15 cm.
Menge: 10,000 m2

**2.4.25 Ergänzen Innenputz Fensterbank**
Einputzen/beiputzen von nachträglich gesetzten
Innenfensterbänken mit Kalk-Zementputz, einschließlich
der Fensterleibungsanschlüsse, inkl. ausgleichen der
Übergänge zu benachbarten Putzflächen.
Gesamtbreite Putzausbesserung: ca. 10 cm im Mittel
Putzdicke: ca. 15 mm im Mittel
Oberfläche und Körnung dem Altputz angeglichen.

Abrechnung nach Meter Fensterbanklänge
Menge: 11,000 m

**2.4.26 Putzleibung ergänzen, neues Fenster**
Raumseitiges Beiputzen der Leibungen von neu gesetzten
Fenstern und (Fenster-)Türen, mit Kalk-Zementputz,
inkl. ausgleichen der Übergänge zu benachbarten
Putzflächen.
Gesamtbreite Putzausbesserung: ca. 15 cm im Mittel
Putzdicke: ca. 15 mm im Mittel
Körnung: dem Bestandsputz angeglichen
Oberfläche: gefilzt gemäß Bestandsputz
Abrechnung nach laufendem Meter Umfang lichte Öffnung
(dreiseitig).

Erforderliche Anputzleisten werden mit separater
Position vergütet.
Menge: 210,000 m

#### 2.5 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**2.5.1 Bauleiter**
Für evtl. erforderliche Arbeiten, die nicht in der
Leistungsbeschreibung erfaßt sind und nur auf
ausdrückliche Anordnung und gegen Nachweis zur
Ausführung kommen, werden verrechnet für: Fachbauleiter
Menge: 3,000 Std

**2.5.2 Meister-/Polierstunde**
Für evtl. erforderliche Arbeiten, die nicht in der
Leistungsbeschreibung erfasst sind und nur auf
ausdrückliche Anordnung und gegen Nachweis zur
Ausführung kommen, werden verrechnet für: Meister /
Werkpolier
Lohngruppe 6 gemäß §5 BRTV
Menge: 3,000 Std

**2.5.3 Vorarbeiterstunden**
wie vor beschrieben, jedoch Vorarbeiter
Lohngruppe 5 gemäß §5 BRTV
Menge: 5,000 Std

**2.5.4 Spezialfacharbeiterstunden**
wie vor beschrieben, jedoch Spezialfacharbeiter
Lohngruppe 4 gemäß §5 BRTV
Menge: 5,000 Std

**2.5.5 Facharbeiterstunden**
wie vor beschrieben, jedoch Facharbeiter
Lohngruppe 3 gemäß §5 BRTV
Menge: 10,000 Std

**2.5.6 Fachwerkerstunden**
wie vor beschrieben, jedoch Fachwerker
Lohngruppe 2 gemäß §5 BRTV
Menge: 10,000 Std

**2.5.7 Bauwerkerstunden**
wie vor beschreiben, jedoch Bauwerker
Lohngruppe 1 gemäß §5 BRTV
Menge: 5,000 Std

**2.5.8 Azubistunden**
wie vor beschreiben, jedoch Auszubildender
Menge: 5,000 Std

**2.5.9 Abbruchhammer ohne Bedienung**
Abbruch-/Stemmhammer ohne Bedienung, auf Anordnung
und zum Nachweis betreiben bis 15 Kg Einsatzgewicht
Menge: 5,000 Std

**2.5.10 Haftputz**
Liefern eines Haftputzes
z.B. Haftbrücke auf Beton
als Werktrockenmörtel
Verpackungseinheit: 25 - 30 kg
Menge: 10,000 kg

**2.5.11 Kalk-Zement-Putz**
Liefern eines Kalk-Zement-Putzes
Putzmörtelgruppe P II
als Werktrockenmörtel
Verpackungseinheit: 25 - 30 kg
Menge: 100,000 kg

**2.5.12 Zement-Putz**
Liefern eines Zement-Putzes
Putzmörtelgruppe P III
als Werktrockenmörtel
Verpackungseinheit: 25 - 30 kg
Menge: 25,000 kg

**2.5.13 Schlitzputz**
Liefern eines Schlitzputzes
als Kalk-Zement-Putz
Putzmörtelgruppe P II
Verpackungseinheit: 15 - 25 kg
Menge: 25,000 kg

**2.5.14 Container Bauschutt, 3 m³**
Container 3,0 m³, aufstellen und abholen, inkl.
Kippgebühr für Bauschuttbeseitigung.

Abfallrechtliche Einordnung:
Bauschutt, als mäßig belasteter, jedoch nicht
gefährlicher Abfall

Abfallrechtliche Zuordnung: Z1.1 / B

- 170101 mit Anhaftung/Verunreinigung/Fremdanteilen in
geringen Mengen
- 170102 mit Anhaftung/Verunreinigung/Fremdanteilen in
geringen Mengen
- 170103 mit Anhaftung/Verunreinigung/Fremdanteilen in
geringen Mengen
- 170107 mit Anhaftung/Verunreinigung/Fremdanteilen in
geringen Mengen

Hinweis: Es wird nur Bauschutt aus Abbruch im Bestand
vergütet, jedoch nicht die Entsorgung von Restmengen
aus den sonstigen Putzpositioen dieses
Leistungsverzeichnisses.

Vergütung nur nach Vorlage entsprechender
Entsorgungsnachweise nach Gewicht.
Menge: 0,500 t
